# Control centralizado

- Propiedad del archivo: CYPE Ingenieros S.A.
- Formato: FIEBDC-3/2016
- Programa: Generador de precios de la construcción. CYPE Ingenieros, S.A.
- Fecha: 10/06/2024
- Divisa: EUR
- Costes indirectos: 3 %
- IVA: 21 %

## I Instalaciones

### IB Sistemas de climatización

#### IBF Sistema VRF (Fujitsu)

**IBF530** Ud Control centralizado.
Control remoto centralizado de hasta 100 unidades interiores de aire acondicionado agrupadas en un máximo de 50 grupos, con pantalla táctil de 7", modelo UTY-DCGYZ1 "FUJITSU", dimensiones 134,6x216,2x37,9 mm, peso 800 g, alimentación monofásica a 230 V.
Criterio de valoración económica: El precio no incluye la canalización ni el cableado eléctrico de alimentación.
Incluye: Replanteo. Colocación y fijación. Colocación y fijación de los accesorios. Conexionado.
Criterio de medición de proyecto: Número de unidades previstas, según documentación gráfica de Proyecto.
Criterio de medición de obra: Se medirá el número de unidades realmente ejecutadas según especificaciones de Proyecto.

| Código | Ud | Descripción | Rendimiento | Precio | Importe |
|---|---|---|---|---|---|
| mt42fuj510a | Ud | Control remoto centralizado de hasta 100 unidades interiores de aire acondicionado agrupadas en un máximo de 50 grupos, con pantalla táctil de 7", modelo UTY-DCGYZ1 "FUJITSU", dimensiones 134,6x216,2x37,9 mm, peso 800 g, alimentación monofásica a 230 V. (material) | 1 | 2040 | 2040.000 |
| mo005 | h | Oficial 1ª instalador de climatización. (mano de obra) | 1 | 22.74 | 22.740 |
| mo104 | h | Ayudante instalador de climatización. (mano de obra) | 1 | 20.98 | 20.980 |
| % | % | Costes directos complementarios | 2 % | 2083.720 | 41.674 |
|  |  | Costes directos |  |  | 2125.394 |
