# Unidad interior para producción de agua caliente, con recuperación de calor, para sistema VRV-IV, para gas R-410A

- Propiedad del archivo: CYPE Ingenieros S.A.
- Formato: FIEBDC-3/2016
- Programa: Generador de precios de la construcción. CYPE Ingenieros, S.A.
- Fecha: 22/03/2024
- Divisa: EUR
- Costes indirectos: 3 %
- IVA: 21 %

## I Instalaciones

### IB Sistemas de climatización

#### IBY Sistema VRV (Daikin)

**IBY231** Ud Unidad interior para producción de agua caliente, con recuperación de calor, para sistema VRV-IV, para gas R-410A.
Unidad interior, para producción de agua caliente, para sistema VRV-IV (Volumen de Refrigerante Variable), bomba de calor con recuperación de calor, modelo HXHD125A8 "DAIKIN", para gas R-410A, alimentación monofásica (230V/50Hz), potencia calorífica nominal 14 kW, regulación de la temperatura de salida de agua hasta 80°C, de 705x600x695 mm, peso 92 kg, con válvula de expansión electrónica, bloque de terminales F1-F2 para cable de 2 hilos de transmisión y control (bus D-III Net) a unidad exterior.
Criterio de valoración económica: El precio no incluye la canalización ni el cableado eléctrico de alimentación.
Incluye: Replanteo. Colocación y fijación. Conexión a las líneas frigoríficas. Conexión a la red de conducción de agua. Conexión a la red eléctrica. Puesta en marcha.
Criterio de medición de proyecto: Número de unidades previstas, según documentación gráfica de Proyecto.
Criterio de medición de obra: Se medirá el número de unidades realmente ejecutadas según especificaciones de Proyecto.

| Código | Ud | Descripción | Rendimiento | Precio | Importe |
|---|---|---|---|---|---|
| mt42dai306a | Ud | Unidad interior, para producción de agua caliente, para sistema VRV-IV (Volumen de Refrigerante Variable), bomba de calor con recuperación de calor, modelo HXHD125A8 "DAIKIN", para gas R-410A, alimentación monofásica (230V/50Hz), potencia calorífica nominal 14 kW, regulación de la temperatura de salida de agua hasta 80°C, de 705x600x695 mm, peso 92 kg, con válvula de expansión electrónica, bloque de terminales F1-F2 para cable de 2 hilos de transmisión y control (bus D-III Net) a unidad exterior. (material) | 1 | 5227 | 5227.000 |
| mo005 | h | Oficial 1ª instalador de climatización. (mano de obra) | 1 | 22.74 | 22.740 |
| mo104 | h | Ayudante instalador de climatización. (mano de obra) | 1 | 20.98 | 20.980 |
| % | % | Costes directos complementarios | 2 % | 5270.720 | 105.414 |
|  |  | Costes directos |  |  | 5376.134 |

## Recursos

**mt42dai306a** Ud Unidad interior
Datos técnicos: Coste energético 4232.408 MJ; Emisión de CO2 289.632 kg
Residuos:
- embalaje: re150101 Envases de papel y cartón. (componente de residuo); rendimiento 0.18 kg; Código LER 15 01 01; Masa del elemento 1 kg; Volumen 0.001333 m3
- embalaje: re170203 Plástico. (componente de residuo); rendimiento 0.09 kg; Código LER 17 02 03; Masa del elemento 1 kg; Volumen 0.001667 m3
