# Equipo de aire acondicionado, bomba de calor, para sistema VRV-IV Indoor, para gas R-410A

- Propiedad del archivo: CYPE Ingenieros S.A.
- Formato: FIEBDC-3/2016
- Programa: Generador de precios de la construcción. CYPE Ingenieros, S.A.
- Fecha: 22/03/2024
- Divisa: EUR
- Costes indirectos: 3 %
- IVA: 21 %

## I Instalaciones

### IB Sistemas de climatización

#### IBY Sistema VRV (Daikin)

**IBY240** Ud Equipo de aire acondicionado, bomba de calor, para sistema VRV-IV Indoor, para gas R-410A.
Equipo de aire acondicionado para sistema VRV-IV Indoor (Volumen de Refrigerante Variable, para instalación en interior), bomba de calor, modelo SB.RKXYQ5T8 "DAIKIN", para gas R-410A, con temperatura de refrigerante variable para la mejora de la eficiencia estacional, potencia frigorífica nominal 14 kW, potencia calorífica nominal 16 kW, potencia frigorífica nominal 14 kW (temperatura de bulbo húmedo del aire interior 19°C, temperatura de bulbo seco del aire exterior 35°C), EER 3,2, rango de funcionamiento de temperatura de bulbo seco del aire exterior en refrigeración desde -5 hasta 46°C, potencia calorífica nominal 16 kW (temperatura de bulbo seco del aire interior 20°C, temperatura de bulbo húmedo del aire exterior 6°C), COP 3,68, rango de funcionamiento de temperatura de bulbo seco del aire exterior en calefacción desde -20 hasta 15,5°C, nº máximo de unidades interiores conectables 10, formado por un módulo intercambiador de calor RDXYQ5T8, para instalación en falso techo, de dimensiones 397x1456x1044 mm, peso 97 kg, dimensiones de la embocadura de retorno 1200x300 mm, dimensiones de la embocadura de impulsión 1200x300 mm, presión estática mínima/media/máxima: 30/60/150 Pa, caudal de aire nominal 55 m³/min, presión sonora 47 dBA, alimentación monofásica (230V/50Hz), y un módulo compresor RKXYQ5T8, para instalación en interior, de dimensiones 701x600x550 mm, peso 77 kg, presión sonora 47 dBA, alimentación trifásica (400V/50Hz), longitud máxima de tubería frigorífica entre el módulo intercambiador de calor y el módulo compresor 30 m, longitud máxima de tubería frigorífica entre el módulo compresor y la unidad interior más alejada 70 m (90 m equivalentes), diferencia máxima de altura entre el módulo intercambiador de calor y el módulo compresor 10 m (tanto si el módulo compresor se encuentra por encima como por debajo), diferencia máxima de altura entre unidades interiores 15 m, diferencia máxima de altura entre el módulo compresor y la unidad interior 30 m, bloque de terminales F1-F2 para cable de 2 hilos de transmisión y control (bus D-III Net). Incluso elementos antivibratorios de suelo para apoyo del módulo compresor y elementos para suspensión del techo para el módulo intercambiador de calor.
Criterio de valoración económica: El precio no incluye la canalización ni el cableado eléctrico de alimentación.
Incluye: Replanteo. Colocación y fijación. Conexión a las líneas frigoríficas. Conexión a la red eléctrica. Conexión a la red de desagüe. Puesta en marcha.
Criterio de medición de proyecto: Número de unidades previstas, según documentación gráfica de Proyecto.
Criterio de medición de obra: Se medirá el número de unidades realmente ejecutadas según especificaciones de Proyecto.

| Código | Ud | Descripción | Rendimiento | Precio | Importe |
|---|---|---|---|---|---|
| mt42dai005a | Ud | Equipo de aire acondicionado para sistema VRV-IV Indoor (Volumen de Refrigerante Variable, para instalación en interior), bomba de calor, modelo SB.RKXYQ5T8 "DAIKIN", para gas R-410A, con temperatura de refrigerante variable para la mejora de la eficiencia estacional, potencia frigorífica nominal 14 kW, potencia calorífica nominal 16 kW, potencia frigorífica nominal 14 kW (temperatura de bulbo húmedo del aire interior 19°C, temperatura de bulbo seco del aire exterior 35°C), EER 3,2, rango de funcionamiento de temperatura de bulbo seco del aire exterior en refrigeración desde -5 hasta 46°C, potencia calorífica nominal 16 kW (temperatura de bulbo seco del aire interior 20°C, temperatura de bulbo húmedo del aire exterior 6°C), COP 3,68, rango de funcionamiento de temperatura de bulbo seco del aire exterior en calefacción desde -20 hasta 15,5°C, nº máximo de unidades interiores conectables 10, formado por un módulo intercambiador de calor RDXYQ5T8, para instalación en falso techo, de dimensiones 397x1456x1044 mm, peso 97 kg, dimensiones de la embocadura de retorno 1200x300 mm, dimensiones de la embocadura de impulsión 1200x300 mm, presión estática mínima/media/máxima: 30/60/150 Pa, caudal de aire nominal 55 m³/min, presión sonora 47 dBA, alimentación monofásica (230V/50Hz), y un módulo compresor RKXYQ5T8, para instalación en interior, de dimensiones 701x600x550 mm, peso 77 kg, presión sonora 47 dBA, alimentación trifásica (400V/50Hz), longitud máxima de tubería frigorífica entre el módulo intercambiador de calor y el módulo compresor 30 m, longitud máxima de tubería frigorífica entre el módulo compresor y la unidad interior más alejada 70 m (90 m equivalentes), diferencia máxima de altura entre el módulo intercambiador de calor y el módulo compresor 10 m (tanto si el módulo compresor se encuentra por encima como por debajo), diferencia máxima de altura entre unidades interiores 15 m, diferencia máxima de altura entre el módulo compresor y la unidad interior 30 m, bloque de terminales F1-F2 para cable de 2 hilos de transmisión y control (bus D-III Net). (material) | 1 | 11319 | 11319.000 |
| mt42www080 | Ud | Kit de amortiguadores antivibración de suelo, formado por cuatro amortiguadores de caucho, con sus tornillos, tuercas y arandelas correspondientes. (material) | 1 | 8 | 8.000 |
| mt42www090 | Ud | Kit de soportes para suspensión del techo, formado por cuatro varillas roscadas de acero galvanizado, con sus tacos, tuercas y arandelas correspondientes. (material) | 1 | 22 | 22.000 |
| mo005 | h | Oficial 1ª instalador de climatización. (mano de obra) | 4.02 | 22.74 | 91.415 |
| mo104 | h | Ayudante instalador de climatización. (mano de obra) | 4.02 | 20.98 | 84.340 |
| % | % | Costes directos complementarios | 2 % | 11524.755 | 230.495 |
|  |  | Costes directos |  |  | 11755.250 |

## Recursos

**mt42dai005a** Ud Equipo de aire acondicionado para sistema VRV-IV Indoor (Volumen de Refrigerante Variable
Datos técnicos: Coste energético 7996.913 MJ; Emisión de CO2 547.259 kg
Residuos:
- embalaje: re150101 Envases de papel y cartón. (componente de residuo); rendimiento 0.18 kg; Código LER 15 01 01; Masa del elemento 1 kg; Volumen 0.001333 m3
- embalaje: re170203 Plástico. (componente de residuo); rendimiento 0.09 kg; Código LER 17 02 03; Masa del elemento 1 kg; Volumen 0.001667 m3
