# Depósito de combustible líquido, enterrado, de chapa de acero

- Propiedad del archivo: CYPE Ingenieros S.A.
- Formato: FIEBDC-3/2016
- Programa: Generador de precios de la construcción. CYPE Ingenieros, S.A.
- Fecha: 10/06/2024
- Divisa: EUR
- Costes indirectos: 3 %
- IVA: 21 %

## I Instalaciones

### IC Calefacción, refrigeración, climatización y A.C.S.

#### ICD Combustible líquido

**ICD110** Ud Depósito de combustible líquido, enterrado, de chapa de acero.
Depósito homologado de gasóleo, enterrado, de chapa de acero, de simple pared, con una capacidad de 1000 litros. Incluso indicador de nivel, tapa de registro, elementos de protección según normativa, tratamiento exterior mediante granallado SA 2 1/2 y acabado con una capa de resina de poliuretano de 600 micras de espesor. Totalmente montado, conexionado y probado. Sin incluir la obra civil, la toma de tierra, ni el equipo de protección catódica.
Incluye: Colocación del depósito. Montaje de la tapa de registro y de sus accesorios. Realización de pruebas de servicio.
Criterio de medición de proyecto: Número de unidades previstas, según documentación gráfica de Proyecto.
Criterio de medición de obra: Se medirá el número de unidades realmente ejecutadas según especificaciones de Proyecto.

| Código | Ud | Descripción | Rendimiento | Precio | Importe |
|---|---|---|---|---|---|
| mt38dep001aa | Ud | Depósito homologado de combustible líquido, enterrado, de chapa de acero, de simple pared, de 900 mm de diámetro y 1900 mm de longitud, con una capacidad de 1000 litros, según UNE 62351. Tratamiento exterior: granallado SA 2 1/2 y acabado mediante capa de resina de poliuretano de 600 micras de espesor. Incluso elementos de protección según normativa. (material) | 1 | 1779.68 | 1779.680 |
| mt38dep006a | Ud | Indicador de nivel con sonda, para depósito de combustible líquido de chapa de acero. (material) | 1 | 70.66 | 70.660 |
| mt38dep009a | Ud | Tapa de registro de 40x40 cm, para inspección de depósito de combustible líquido. (material) | 1 | 35.07 | 35.070 |
| mq04cag010a | h | Camión con grúa de hasta 6 t. (maquinaria) | 0.25 | 55.38 | 13.845 |
| mo004 | h | Oficial 1ª calefactor. (mano de obra) | 5.5 | 22.74 | 125.070 |
| mo103 | h | Ayudante calefactor. (mano de obra) | 5.5 | 20.98 | 115.390 |
| % | % | Costes directos complementarios | 2 % | 2139.715 | 42.794 |
|  |  | Costes directos |  |  | 2182.509 |

## Recursos

**mt38dep001aa** Ud Depósito homologado de combustible líquido
Datos técnicos: Coste energético 1909.215 MJ; Emisión de CO2 102.394 kg
Residuos:
- embalaje: re150101 Envases de papel y cartón. (componente de residuo); rendimiento 4.064 kg; Código LER 15 01 01; Masa del elemento 1 kg; Volumen 0.001333 m3

**mt38dep009a** Ud Tapa de registro de 40x40 cm, para inspección de depósito de combustible líquido
Datos técnicos: Coste energético 242.339 MJ; Emisión de CO2 15.161 kg
Residuos:
- embalaje: re150101 Envases de papel y cartón; rendimiento 0.072 kg
