# Sistema repartidor de silo para biomasa, de techo

- Propiedad del archivo: CYPE Ingenieros S.A.
- Formato: FIEBDC-3/2016
- Programa: Generador de precios de la construcción. CYPE Ingenieros, S.A.
- Fecha: 21/05/2024
- Divisa: EUR
- Costes indirectos: 3 %
- IVA: 21 %

## I Instalaciones

### IC Calefacción, refrigeración, climatización y A.C.S.

#### ICQ Calderas de biomasa

**ICQ055** Ud Sistema repartidor de silo para biomasa, de techo.
Sistema repartidor de silo para combustible de biomasa, de techo, formado por 3 transportadores helicoidales sinfín, de 7 m de longitud cada uno, formados por tornillo sinfín de 300 mm de diámetro y jaula metálica, y 50 m de perfiles en I para apoyo de repartidores helicoidales sinfín. Totalmente montado, conexionado y probado.
Incluye: Replanteo. Nivelación, colocación y fijación de los componentes del sistema. Conexión a la red eléctrica.
Criterio de medición de proyecto: Número de unidades previstas, según documentación gráfica de Proyecto.
Criterio de medición de obra: Se medirá el número de unidades realmente ejecutadas según especificaciones de Proyecto.

| Código | Ud | Descripción | Rendimiento | Precio | Importe |
|---|---|---|---|---|---|
| mt38cbh202a | Ud | Kit básico para accionamiento del repartidor helicoidal sinfín, con motor de 5,5 kW. (material) | 3 | 2318.55 | 6955.650 |
| mt38cbh205a | Ud | Repartidor helicoidal sinfín de 1 m de longitud, formado por tornillo sinfín de 300 mm de diámetro y jaula metálica. (material) | 3 | 516.75 | 1550.250 |
| mt38cbh205b | Ud | Repartidor helicoidal sinfín de 2 m de longitud, formado por tornillo sinfín de 300 mm de diámetro y jaula metálica. (material) | 9 | 803.4 | 7230.600 |
| mt38cbh206a | m | Perfil en I para apoyo de repartidores helicoidales sinfín. (material) | 50 | 127.73 | 6386.500 |
| mt38cbh207a | Ud | Conjunto de 2 escuadras metálicas de soporte para perfil en I. (material) | 10 | 78 | 780.000 |
| mo003 | h | Oficial 1ª electricista. (mano de obra) | 30.16 | 22.74 | 685.838 |
| mo102 | h | Ayudante electricista. (mano de obra) | 30.16 | 20.98 | 632.757 |
| % | % | Costes directos complementarios | 2 % | 24221.595 | 484.432 |
|  |  | Costes directos |  |  | 24706.027 |
