# Cable eléctrico para transmisión de datos y audio "PRYSMIAN GROUP"

- Propiedad del archivo: CYPE Ingenieros S.A.
- Formato: FIEBDC-3/2016
- Programa: Generador de precios de la construcción. CYPE Ingenieros, S.A.
- Fecha: 10/06/2024
- Divisa: EUR
- Costes indirectos: 3 %
- IVA: 21 %

## I Instalaciones

### IE Eléctricas

#### IEH Cables

**IEH040** m Cable eléctrico para transmisión de datos y audio "PRYSMIAN GROUP".
Cable eléctrico para transmisión de datos, señales analógicas y digitales en plantas industriales e instrumentos de medida y control en zonas con ruidos eléctricos, Datax LiYCY CPRO "PRYSMIAN", tipo LiYCY, tensión nominal 250 V, con conductor de cobre recocido, flexible (clase 5), de 2x0,34 mm² de sección, aislamiento de policloruro de vinilo (PVC), apantallado con trenza de cobre estañado (cobertura superior al 60%), cubierta de policloruro de vinilo (PVC), de color gris, y con las siguientes características: no propagación de la llama, libre de halógenos y resistencia a la absorción de agua.
Incluye: Tendido del cable. Conexionado. Comprobación de su correcto funcionamiento.
Criterio de medición de proyecto: Longitud medida según documentación gráfica de Proyecto.
Criterio de medición de obra: Se medirá la longitud realmente ejecutada según especificaciones de Proyecto.

| Código | Ud | Descripción | Rendimiento | Precio | Importe |
|---|---|---|---|---|---|
| mt35pry110o | m | Cable eléctrico para transmisión de datos, señales analógicas y digitales en plantas industriales e instrumentos de medida y control en zonas con ruidos eléctricos, Datax LiYCY CPRO "PRYSMIAN", tipo LiYCY, tensión nominal 250 V, con conductor de cobre recocido, flexible (clase 5), de 2x0,34 mm² de sección, aislamiento de policloruro de vinilo (PVC), apantallado con trenza de cobre estañado (cobertura superior al 60%), cubierta de policloruro de vinilo (PVC), de color gris, y con las siguientes características: no propagación de la llama, libre de halógenos y resistencia a la absorción de agua. Según UNE 212016 y DIN VDE 0250-812. (material) | 1 | 1.67 | 1.670 |
| mo003 | h | Oficial 1ª electricista. (mano de obra) | 0.016 | 22.74 | 0.364 |
| mo102 | h | Ayudante electricista. (mano de obra) | 0.016 | 20.98 | 0.336 |
| % | % | Costes directos complementarios | 2 % | 2.370 | 0.047 |
|  |  | Costes directos |  |  | 2.417 |

Residuos:
- colocación: mt35pry110o; factor de residuo 0.0155625

## Recursos

**mt35pry110o** m Cable eléctrico para transmisión de datos
Datos técnicos: Coste energético 3.482 MJ; Emisión de CO2 0.236 kg; Código LER 17 04 11; Masa del elemento 0.032 kg; Volumen 0.000021 m3
Residuos:
- embalaje: re150101 Envases de papel y cartón. (componente de residuo); rendimiento 0.067 kg; Código LER 15 01 01; Masa del elemento 1 kg; Volumen 0.001333 m3
