# Preinstalación de contador para abastecimiento de agua potable

- Propiedad del archivo: CYPE Ingenieros S.A.
- Formato: FIEBDC-3/2016
- Programa: Generador de precios de la construcción. CYPE Ingenieros, S.A.
- Fecha: 22/03/2024
- Divisa: EUR
- Costes indirectos: 3 %
- IVA: 21 %

## I Instalaciones

### IF Fontanería

#### IFC Contadores

**IFC010** Ud Preinstalación de contador para abastecimiento de agua potable.
Preinstalación de contador general de agua 1/2" DN 15 mm, colocado en hornacina, conectado al ramal de acometida y al tubo de alimentación, formada por llave de corte general de compuerta de latón fundido; grifo de comprobación; filtro retenedor de residuos; válvula de retención de latón y llave de salida de compuerta de latón fundido. Incluso marco y tapa de fundición dúctil para registro y material auxiliar.
Criterio de valoración económica: El precio no incluye el contador de agua.
Incluye: Replanteo. Colocación y fijación de accesorios y piezas especiales. Conexionado y comprobación de su correcto funcionamiento.
Criterio de medición de proyecto: Número de unidades previstas, según documentación gráfica de Proyecto.
Criterio de medición de obra: Se medirá el número de unidades realmente ejecutadas según especificaciones de Proyecto.

| Código | Ud | Descripción | Rendimiento | Precio | Importe |
|---|---|---|---|---|---|
| mt37svc010a | Ud | Válvula de compuerta de latón fundido, para roscar, de 1/2". (material) | 2 | 4.96 | 9.920 |
| mt37www060b | Ud | Filtro retenedor de residuos de latón, con tamiz de acero inoxidable con perforaciones de 0,4 mm de diámetro, con rosca de 1/2", para una presión máxima de trabajo de 16 bar y una temperatura máxima de 110°C. (material) | 1 | 4.21 | 4.210 |
| mt37sgl012a | Ud | Grifo de comprobación de latón, para roscar, de 1/2". (material) | 1 | 5.14 | 5.140 |
| mt37svr010a | Ud | Válvula de retención de latón para roscar de 1/2". (material) | 1 | 4.3 | 4.300 |
| mt37aar010a | Ud | Marco y tapa de fundición dúctil de 30x30 cm, según Compañía Suministradora. (material) | 1 | 17.45 | 17.450 |
| mt37www010 | Ud | Material auxiliar para instalaciones de fontanería. (material) | 1 | 1.4 | 1.400 |
| mo008 | h | Oficial 1ª fontanero. (mano de obra) | 0.8 | 22.74 | 18.192 |
| mo107 | h | Ayudante fontanero. (mano de obra) | 0.4 | 20.98 | 8.392 |
| % | % | Costes directos complementarios | 4 % | 69.004 | 2.760 |
|  |  | Costes directos |  |  | 71.764 |

## Recursos

**mt37svc010a** Ud Válvula de compuerta de latón fundido, para roscar, de 1/2"
Datos técnicos: Coste energético 404.149 MJ; Emisión de CO2 27.201 kg
Residuos:
- embalaje: re150101 Envases de papel y cartón. (componente de residuo); rendimiento 0.072 kg; Código LER 15 01 01; Masa del elemento 1 kg; Volumen 0.001333 m3

**mt37www060b** Ud Filtro retenedor de residuos de latón
Datos técnicos: Coste energético 320.839 MJ; Emisión de CO2 22.775 kg
Residuos:
- embalaje: re150101 Envases de papel y cartón; rendimiento 0.072 kg

**mt37sgl012a** Ud Grifo de comprobación de latón, para roscar, de 1/2"
Datos técnicos: Coste energético 33.422 MJ; Emisión de CO2 2.303 kg
Residuos:
- embalaje: re150101 Envases de papel y cartón; rendimiento 0.072 kg

**mt37svr010a** Ud Válvula de retención de latón para roscar de 1/2"
Datos técnicos: Coste energético 625.531 MJ; Emisión de CO2 42.069 kg
Residuos:
- embalaje: re150101 Envases de papel y cartón; rendimiento 0.072 kg

**mt37aar010a** Ud Marco y tapa de fundición dúctil de 30x30 cm, según Compañía Suministradora
Datos técnicos: Coste energético 101.805 MJ; Emisión de CO2 6.403 kg
Residuos:
- embalaje: re150101 Envases de papel y cartón; rendimiento 0.072 kg
