# Tubería de polietileno (PE)

- Propiedad del archivo: CYPE Ingenieros S.A.
- Formato: FIEBDC-3/2016
- Programa: Generador de precios de la construcción. CYPE Ingenieros, S.A.
- Fecha: 21/05/2024
- Divisa: EUR
- Costes indirectos: 3 %
- IVA: 21 %

## I Instalaciones

### IH Tuberías para fluidos

#### IHE Tuberías de polietileno

**IHE010** m Tubería de polietileno (PE).
Tubería formada por tubo de polietileno PE 100, de color negro con bandas de color azul, de 32 mm de diámetro exterior y 2 mm de espesor, SDR17, PN=10 atm. Instalación enterrada. Incluso accesorios y piezas especiales.
Criterio de valoración económica: El precio no incluye la excavación ni el relleno de la zanja.
Incluye: Replanteo. Colocación de tubos, accesorios y piezas especiales. Realización de pruebas de servicio.
Criterio de medición de proyecto: Longitud medida según documentación gráfica de Proyecto.
Criterio de medición de obra: Se medirá la longitud realmente ejecutada según especificaciones de Proyecto.

| Código | Ud | Descripción | Rendimiento | Precio | Importe |
|---|---|---|---|---|---|
| mt37tpa020bcg | m | Tubo de polietileno PE 100, de color negro con bandas de color azul, de 32 mm de diámetro exterior y 2 mm de espesor, SDR17, PN=10 atm, según UNE-EN 12201-2, con el precio incrementado el 30% en concepto de accesorios y piezas especiales. (material) | 1 | 1.53 | 1.530 |
| mo008 | h | Oficial 1ª fontanero. (mano de obra) | 0.06 | 22.74 | 1.364 |
| mo107 | h | Ayudante fontanero. (mano de obra) | 0.06 | 20.98 | 1.259 |
| % | % | Costes directos complementarios | 2 % | 4.153 | 0.083 |
|  |  | Costes directos |  |  | 4.236 |

Residuos:
- colocación: mt37tpa020bcg; factor de residuo 0.044

## Recursos

**mt37tpa020bcg** m Tubo de polietileno PE 100
Datos técnicos: Coste energético 32.842 MJ; Emisión de CO2 0.898 kg; Código LER 17 02 03; Masa del elemento 0.2 kg; Volumen 0.000333 m3
Residuos:
- embalaje: re170201 Madera. (componente de residuo); rendimiento 0.04 kg; Código LER 17 02 01; Masa del elemento 1 kg; Volumen 0.000909 m3
