# Interruptor crepuscular

- Propiedad del archivo: CYPE Ingenieros S.A.
- Formato: FIEBDC-3/2016
- Programa: Generador de precios de la construcción. CYPE Ingenieros, S.A.
- Fecha: 22/03/2024
- Divisa: EUR
- Costes indirectos: 3 %
- IVA: 21 %

## I Instalaciones

### II Iluminación

#### IIC Sistemas de control y regulación

**IIC010** Ud Interruptor crepuscular.
Interruptor crepuscular con célula fotoeléctrica integrada, grado de protección IP54, para una potencia máxima de 700 W, 10 A, 250 V y 50 Hz, luminancia 5 a 1000 lux y retardo de conexión y desconexión, para mando automático de la iluminación. Incluso sujeciones.
Incluye: Replanteo. Montaje, conexionado y comprobación de su correcto funcionamiento.
Criterio de medición de proyecto: Número de unidades previstas, según documentación gráfica de Proyecto.
Criterio de medición de obra: Se medirá el número de unidades realmente ejecutadas según especificaciones de Proyecto.

| Código | Ud | Descripción | Rendimiento | Precio | Importe |
|---|---|---|---|---|---|
| mt34crg010a | Ud | Interruptor crepuscular con célula fotoeléctrica integrada, grado de protección IP54, para una potencia máxima de 700 W, 10 A, 250 V y 50 Hz, luminancia 5 a 1000 lux y retardo de conexión y desconexión, con sujeciones. (material) | 1 | 49.06 | 49.060 |
| mo003 | h | Oficial 1ª electricista. (mano de obra) | 0.128 | 22.74 | 2.911 |
| mo102 | h | Ayudante electricista. (mano de obra) | 0.128 | 20.98 | 2.685 |
| % | % | Costes directos complementarios | 2 % | 54.656 | 1.093 |
|  |  | Costes directos |  |  | 55.749 |

## Recursos

**mt34crg010a** Ud Interruptor crepuscular con célula fotoeléctrica integrada
Datos técnicos: Coste energético 12.228 MJ; Emisión de CO2 0.671 kg
Residuos:
- embalaje: re150101 Envases de papel y cartón. (componente de residuo); rendimiento 0.033 kg; Código LER 15 01 01; Masa del elemento 1 kg; Volumen 0.001333 m3
