# RITU-A

- Propiedad del archivo: CYPE Ingenieros S.A.
- Formato: FIEBDC-3/2016
- Programa: Generador de precios de la construcción. CYPE Ingenieros, S.A.
- Fecha: 22/03/2024
- Divisa: EUR
- Costes indirectos: 3 %
- IVA: 21 %

## I Instalaciones

### IL Infraestructura de telecomunicaciones

#### ILR Equipamiento para recintos

**ILR035** Ud RITU-A.
Equipamiento completo para RITU-A, recinto único ampliado de instalaciones de telecomunicaciones, de hasta 16 puntos de acceso a usuario, en armario de 200x200x50 cm, compuesto de: cuadro de protección instalado en superficie con un grado de protección mínimo IP4X + IK05 y con regletero para la conexión del cable de puesta a tierra dotado de 1 interruptor general automático de corte omnipolar de tensión nominal mínima 230/400 Vca, intensidad nominal de 25 A y poder de corte suficiente para la intensidad de cortocircuito que pueda producirse en el punto de su instalación, de 4500 A como mínimo, 1 interruptor diferencial de corte omnipolar de tensión nominal mínima 230/400 Vca, frecuencia 50-60 Hz, intensidad nominal de 25 A, intensidad de defecto 300 mA de tipo selectivo y 3 interruptores automáticos magnetotérmicos de corte omnipolar de tensión nominal mínima 230/400 Vca y poder de corte mínimo de 4500 A para la protección del alumbrado (10 A), de las bases de toma de corriente del recinto (16 A) y de los equipos de cabecera de la infraestructura de radiodifusión y televisión (16 A); un interruptor unipolar y 4 bases de enchufe con toma de tierra y 16 A de capacidad, con sus cajas de empotrar y de derivación y tubo protector; toma de tierra formada por un anillo cerrado interior de cobre, de 25 mm² de sección, unido a la toma de tierra del edificio; un punto de luz que proporcione un mínimo de 300 lux y un aparato de alumbrado de emergencia; placa de identificación de 200x200 mm. Incluso previsión de dos canalizaciones fijas en superficie de 10 m desde la centralización de contadores, mediante tubos protectores de PVC rígido, para su utilización por posibles compañías operadoras de servicios de telecomunicación.
Criterio de valoración económica: El precio no incluye las ayudas de albañilería para instalaciones.
Incluye: Replanteo. Paso de tubos de protección en rozas. Nivelación y sujeción de herrajes. Ejecución del circuito de tierra. Tendido de cables. Montaje, conexionado y comprobación de su correcto funcionamiento.
Criterio de medición de proyecto: Número de unidades previstas, según documentación gráfica de Proyecto.
Criterio de medición de obra: Se medirá el número de unidades realmente ejecutadas según especificaciones de Proyecto.

| Código | Ud | Descripción | Rendimiento | Precio | Importe |
|---|---|---|---|---|---|
| mt35cgm041l | Ud | Caja para alojamiento de los interruptores de protección de la instalación, 2 filas de 12 módulos, de ABS autoextinguible, de color blanco RAL 9010, con puerta transparente, grado de protección IP40 y doble aislamiento (clase II), para colocar en superficie. Según UNE-EN 60670-1. (material) | 1 | 33.05 | 33.050 |
| mt40iae010 | Ud | Regleta para puesta a tierra, de 500 mm de longitud, con conectores cada 25 mm. (material) | 1 | 34.65 | 34.650 |
| mt35ttc010c | m | Conductor de cobre desnudo, de 50 mm². (material) | 2.5 | 4.81 | 12.025 |
| mt35aia010b | m | Tubo curvable de PVC, corrugado, de color negro, de 20 mm de diámetro nominal, para canalización empotrada en obra de fábrica (paredes y techos). Resistencia a la compresión 320 N, resistencia al impacto 1 julio, temperatura de trabajo -5°C hasta 60°C, con grado de protección IP545 según UNE 20324, no propagador de la llama. Según UNE-EN 61386-1 y UNE-EN 61386-22. (material) | 3 | 0.42 | 1.260 |
| mt35cun020a | m | Cable unipolar H07Z1-K (AS), siendo su tensión asignada de 450/750 V, reacción al fuego clase Cca-s1a,d1,a1 según UNE-EN 50575, con conductor multifilar de cobre clase 5 (-K) de 1,5 mm² de sección, con aislamiento de compuesto termoplástico a base de poliolefina libre de halógenos con baja emisión de humos y gases corrosivos (Z1). Según UNE 211025. (material) | 15 | 0.41 | 6.150 |
| mt35cun020b | m | Cable unipolar H07Z1-K (AS), siendo su tensión asignada de 450/750 V, reacción al fuego clase Cca-s1a,d1,a1 según UNE-EN 50575, con conductor multifilar de cobre clase 5 (-K) de 2,5 mm² de sección, con aislamiento de compuesto termoplástico a base de poliolefina libre de halógenos con baja emisión de humos y gases corrosivos (Z1). Según UNE 211025. (material) | 4.5 | 0.68 | 3.060 |
| mt35cgm021abbah | Ud | Interruptor general automático (IGA), de 2 módulos, bipolar (2P), con 6 kA de poder de corte, de 25 A de intensidad nominal, curva C, incluso accesorios de montaje. Según UNE-EN 60898-1. (material) | 1 | 14.08 | 14.080 |
| mt35cgm029aa | Ud | Interruptor diferencial instantáneo, 2P/25A/30mA, de 2 módulos, incluso accesorios de montaje. Según UNE-EN 61008-1. (material) | 1 | 90.99 | 90.990 |
| mt35cgm021bbbab | Ud | Interruptor automático magnetotérmico, de 2 módulos, bipolar (2P), con 6 kA de poder de corte, de 10 A de intensidad nominal, curva C, incluso accesorios de montaje. Según UNE-EN 60898-1. (material) | 1 | 12.43 | 12.430 |
| mt35cgm021bbbad | Ud | Interruptor automático magnetotérmico, de 2 módulos, bipolar (2P), con 6 kA de poder de corte, de 16 A de intensidad nominal, curva C, incluso accesorios de montaje. Según UNE-EN 60898-1. (material) | 2 | 12.66 | 25.320 |
| mt33seg100a | Ud | Interruptor unipolar, gama básica, con tecla simple y marco de 1 elemento de color blanco y embellecedor de color blanco. (material) | 1 | 5.84 | 5.840 |
| mt33seg107a | Ud | Base de enchufe de 16 A 2P+T, gama básica, con tapa y marco de 1 elemento de color blanco y embellecedor de color blanco. (material) | 4 | 6.22 | 24.880 |
| mt35caj010a | Ud | Caja universal, con enlace por los 2 lados, para empotrar. (material) | 5 | 0.17 | 0.850 |
| mt35caj020a | Ud | Caja de derivación para empotrar de 105x105 mm, con grado de protección normal, regletas de conexión y tapa de registro. (material) | 1 | 1.79 | 1.790 |
| mt40iae030 | Ud | Portalámparas serie estándar. (material) | 1 | 1.42 | 1.420 |
| mt34llg010Nbi | Ud | Lámpara de filamento led de vidrio acabado mate, casquillo E27, clase de eficiencia energética E, de 13 W (equivalente a una lámpara incandescente de 100 W de potencia), color blanco cálido, temperatura de color 2700 K, índice de reproducción cromática mayor de 80, flujo luminoso 1521 lúmenes. (material) | 1 | 8.66 | 8.660 |
| mt34aem111c | Ud | Luminaria de emergencia, de 1,3 W, con lámpara LED no reemplazable, flujo luminoso 70 lúmenes, carcasa de 210x110x41 mm, aislamiento clase II, grados de protección IP42 e IK07, con baterías de Ni-Cd, autonomía de 1 h, alimentación a 220/240 V y 50-60 Hz y piloto luminoso indicador de carga color verde. Incluso accesorios y elementos de fijación. (material) | 1 | 52.61 | 52.610 |
| mt40iae050 | Ud | Placa de identificación de 200x200 mm, resistente al fuego, para RIT. (material) | 1 | 6.45 | 6.450 |
| mo001 | h | Oficial 1ª instalador de telecomunicaciones. (mano de obra) | 2 | 22.74 | 45.480 |
| mo056 | h | Ayudante instalador de telecomunicaciones. (mano de obra) | 2 | 20.98 | 41.960 |
| % | % | Costes directos complementarios | 2 % | 422.955 | 8.459 |
|  |  | Costes directos |  |  | 431.414 |

Residuos:
- colocación: mt35ttc010c Conductor de cobre desnudo, de 50 mm²; factor de residuo 0.0117213
- colocación: mt35aia010b; factor de residuo 0.0275
- colocación: mt35cun020a; factor de residuo 0.0165
- colocación: mt35cun020b; factor de residuo 0.0165143

## Recursos

**mt35cgm041l** Ud Caja para alojamiento de los interruptores de protección de la instalación
Datos técnicos: Coste energético 290.656 MJ; Emisión de CO2 14.456 kg
Residuos:
- embalaje: re150101 Envases de papel y cartón. (componente de residuo); rendimiento 0.03 kg; Código LER 15 01 01; Masa del elemento 1 kg; Volumen 0.001333 m3

**mt40iae010** Ud Regleta para puesta a tierra, de 500 mm de longitud, con conectores cada 25 mm
Datos técnicos: Coste energético 0.133 MJ; Emisión de CO2 0.210 kg
Residuos:
- embalaje: re150101 Envases de papel y cartón; rendimiento 0.247 kg

**mt35ttc010c** m Conductor de cobre desnudo, de 50 mm²
Datos técnicos: Coste energético 16.444 MJ; Emisión de CO2 0.381 kg; Código LER 17 04 11; Masa del elemento 0.445 kg; Volumen 0.000297 m3
Residuos:
- embalaje: re150101 Envases de papel y cartón; rendimiento 0.076 kg

**mt35aia010b** m Tubo curvable de PVC
Datos técnicos: Coste energético 15.501 MJ; Emisión de CO2 0.770 kg; Código LER 17 02 03; Masa del elemento 0.16 kg; Volumen 0.000267 m3

**mt35cun020a** m Cable unipolar H07Z1-K (AS)
Datos técnicos: Coste energético 2.663 MJ; Emisión de CO2 0.201 kg; Código LER 17 04 11; Masa del elemento 0.02 kg; Volumen 0.000013 m3
Residuos:
- embalaje: re150101 Envases de papel y cartón; rendimiento 0.065 kg

**mt35cun020b** m Cable unipolar H07Z1-K (AS)
Datos técnicos: Coste energético 4.634 MJ; Emisión de CO2 0.311 kg; Código LER 17 04 11; Masa del elemento 0.035 kg; Volumen 0.000023 m3
Residuos:
- embalaje: re150101 Envases de papel y cartón; rendimiento 0.065 kg

**mt35cgm021abbah** Ud Interruptor general automático (IGA)
Datos técnicos: Coste energético 14.106 MJ; Emisión de CO2 0.768 kg
Residuos:
- embalaje: re150101 Envases de papel y cartón; rendimiento 0.032 kg

**mt35cgm029aa** Ud Interruptor diferencial instantáneo, 2P/25A/30mA, de 2 módulos, incluso accesorios de montaje. Según UNE-EN 61008-1
Datos técnicos: Coste energético 14.108 MJ; Emisión de CO2 0.771 kg
Residuos:
- embalaje: re150101 Envases de papel y cartón; rendimiento 0.035 kg

**mt35cgm021bbbab** Ud Interruptor automático magnetotérmico
Datos técnicos: Coste energético 14.106 MJ; Emisión de CO2 0.768 kg
Residuos:
- embalaje: re150101 Envases de papel y cartón; rendimiento 0.032 kg

**mt35cgm021bbbad** Ud Interruptor automático magnetotérmico
Datos técnicos: Coste energético 14.106 MJ; Emisión de CO2 0.768 kg
Residuos:
- embalaje: re150101 Envases de papel y cartón; rendimiento 0.032 kg

**mt33seg100a** Ud Interruptor unipolar
Datos técnicos: Coste energético 1.080 MJ; Emisión de CO2 0.144 kg
Residuos:
- embalaje: re150101 Envases de papel y cartón; rendimiento 0.032 kg

**mt33seg107a** Ud Base de enchufe de 16 A 2P+T
Datos técnicos: Coste energético 1.852 MJ; Emisión de CO2 0.119 kg
Residuos:
- embalaje: re150101 Envases de papel y cartón; rendimiento 0.032 kg

**mt35caj010a** Ud Caja universal, con enlace por los 2 lados, para empotrar
Datos técnicos: Coste energético 10.673 MJ; Emisión de CO2 0.555 kg
Residuos:
- embalaje: re150101 Envases de papel y cartón; rendimiento 0.03 kg

**mt35caj020a** Ud Caja de derivación para empotrar de 105x105 mm, con grado de protección normal, regletas de conexión y tapa de registro
Datos técnicos: Coste energético 17.455 MJ; Emisión de CO2 0.891 kg
Residuos:
- embalaje: re150101 Envases de papel y cartón; rendimiento 0.03 kg

**mt40iae030** Ud Portalámparas serie estándar
Datos técnicos: Coste energético 0.133 MJ; Emisión de CO2 0.210 kg
Residuos:
- embalaje: re150101 Envases de papel y cartón; rendimiento 0.247 kg

**mt40iae050** Ud Placa de identificación de 200x200 mm, resistente al fuego, para RIT
Datos técnicos: Coste energético 0.133 MJ; Emisión de CO2 0.210 kg
Residuos:
- embalaje: re150101 Envases de papel y cartón; rendimiento 0.247 kg
