# Hidrante bajo nivel de tierra

- Propiedad del archivo: CYPE Ingenieros S.A.
- Formato: FIEBDC-3/2016
- Programa: Generador de precios de la construcción. CYPE Ingenieros, S.A.
- Fecha: 10/06/2024
- Divisa: EUR
- Costes indirectos: 3 %
- IVA: 21 %

## I Instalaciones

### IO Contra incendios

#### IOB Sistemas de abastecimiento de agua

**IOB045** Ud Hidrante bajo nivel de tierra.
Hidrante bajo nivel de tierra, de 3" DN 80 mm de diámetro, con una salida de 2 1/2" DN 70 mm, racor. Incluso elementos de fijación.
Incluye: Replanteo. Montaje, conexionado y comprobación de su correcto funcionamiento.
Criterio de medición de proyecto: Número de unidades previstas, según documentación gráfica de Proyecto.
Criterio de medición de obra: Se medirá el número de unidades realmente ejecutadas según especificaciones de Proyecto.

| Código | Ud | Descripción | Rendimiento | Precio | Importe |
|---|---|---|---|---|---|
| mt41hid030ca | Ud | Hidrante bajo nivel de tierra, de 3" DN 80 mm de diámetro, con una salida de 2 1/2" DN 70 mm, racor. Incluso elementos de fijación. Certificada por AENOR según UNE-EN 14339. (material) | 1 | 282.91 | 282.910 |
| mo008 | h | Oficial 1ª fontanero. (mano de obra) | 0.75 | 22.74 | 17.055 |
| mo107 | h | Ayudante fontanero. (mano de obra) | 0.75 | 20.98 | 15.735 |
| % | % | Costes directos complementarios | 2 % | 315.700 | 6.314 |
|  |  | Costes directos |  |  | 322.014 |
