# Señalización de medios de evacuación

- Propiedad del archivo: CYPE Ingenieros S.A.
- Formato: FIEBDC-3/2016
- Programa: Generador de precios de la construcción. CYPE Ingenieros, S.A.
- Fecha: 10/06/2024
- Divisa: EUR
- Costes indirectos: 3 %
- IVA: 21 %

## I Instalaciones

### IO Contra incendios

#### IOS Señalización

**IOS020** Ud Señalización de medios de evacuación.
Placa de señalización de medios de evacuación, de polipropileno, de 224x224 mm. Incluso elementos de fijación.
Incluye: Replanteo. Fijación al paramento.
Criterio de medición de proyecto: Número de unidades previstas, según documentación gráfica de Proyecto.
Criterio de medición de obra: Se medirá el número de unidades realmente ejecutadas según especificaciones de Proyecto.

| Código | Ud | Descripción | Rendimiento | Precio | Importe |
|---|---|---|---|---|---|
| mt41sny020ca | Ud | Placa de señalización de medios de evacuación, de polipropileno, de 224x224 mm, según UNE 23034. Incluso elementos de fijación. (material) | 1 | 6.99 | 6.990 |
| mo113 | h | Peón ordinario construcción. (mano de obra) | 0.3 | 20.78 | 6.234 |
| % | % | Costes directos complementarios | 2 % | 13.224 | 0.264 |
|  |  | Costes directos |  |  | 13.488 |
