# Bajante vista de fundición

- Propiedad del archivo: CYPE Ingenieros S.A.
- Formato: FIEBDC-3/2016
- Programa: Generador de precios de la construcción. CYPE Ingenieros, S.A.
- Fecha: 22/03/2024
- Divisa: EUR
- Costes indirectos: 3 %
- IVA: 21 %

## I Instalaciones

### IS Evacuación de aguas

#### ISB Bajantes

**ISB021** m Bajante vista de fundición.
Bajante de la red de evacuación de aguas pluviales, formada por tubo de fundición gris, de 100 mm de diámetro y 3,5 mm de espesor; unión a presión con junta elástica. Incluso material auxiliar para montaje y sujeción a la obra, accesorios y piezas especiales.
Incluye: Replanteo del recorrido de la bajante y de la situación de los elementos de sujeción. Presentación en seco de los tubos. Fijación del material auxiliar para montaje y sujeción a la obra. Montaje, conexionado y comprobación de su correcto funcionamiento. Realización de pruebas de servicio.
Criterio de medición de proyecto: Longitud medida según documentación gráfica de Proyecto.
Criterio de medición de obra: Se medirá la longitud realmente ejecutada según especificaciones de Proyecto.

| Código | Ud | Descripción | Rendimiento | Precio | Importe |
|---|---|---|---|---|---|
| mt36bfg400b | Ud | Material auxiliar para montaje y sujeción a la obra de las tuberías de fundición gris, de 100 mm de diámetro. (material) | 1 | 0.91 | 0.910 |
| mt36bfg010t | m | Tubo de fundición gris, de 100 mm de diámetro y 3,5 mm de espesor, con extremo abocardado y junta elástica, según UNE-EN 877, con el precio incrementado el 30% en concepto de accesorios y piezas especiales. (material) | 1 | 23.78 | 23.780 |
| mo008 | h | Oficial 1ª fontanero. (mano de obra) | 0.56 | 22.74 | 12.734 |
| mo107 | h | Ayudante fontanero. (mano de obra) | 0.28 | 20.98 | 5.874 |
| % | % | Costes directos complementarios | 2 % | 43.298 | 0.866 |
|  |  | Costes directos |  |  | 44.164 |

Residuos:
- colocación: mt36bfg010t; factor de residuo 0.0327455

## Recursos

**mt36bfg010t** m Tubo de fundición gris
Datos técnicos: Coste energético 84.382 MJ; Emisión de CO2 4.278 kg; Código LER 17 04 05; Masa del elemento 8.4 kg; Volumen 0.004 m3
Residuos:
- embalaje: re170201 Madera. (componente de residuo); rendimiento 0.011 kg; Código LER 17 02 01; Masa del elemento 1 kg; Volumen 0.000909 m3
- embalaje: re170203 Plástico. (componente de residuo); rendimiento 0.003 kg; Código LER 17 02 03; Masa del elemento 1 kg; Volumen 0.001667 m3
