# Cadena de lluvia

- Propiedad del archivo: CYPE Ingenieros S.A.
- Formato: FIEBDC-3/2016
- Programa: Generador de precios de la construcción. CYPE Ingenieros, S.A.
- Fecha: 22/03/2024
- Divisa: EUR
- Costes indirectos: 3 %
- IVA: 21 %

## I Instalaciones

### IS Evacuación de aguas

#### ISB Bajantes

**ISB100** Ud Cadena de lluvia.
Cadena de lluvia de 150 cm de longitud, formada por copas de acero galvanizado de 6 cm de diámetro máximo y 0,6 kg/m de peso, para recogida de aguas pluviales procedentes de los canalones. Colocación con kit de enganche de acero galvanizado, de 17,5 cm de longitud y 15,5 cm de anchura, compuesto por una pieza en forma de V para apoyar sobre el canalón y un gancho para colgar la cadena de lluvia.
Incluye: Replanteo. Colocación.
Criterio de medición de proyecto: Número de unidades previstas, según documentación gráfica de Proyecto.
Criterio de medición de obra: Se medirá el número de unidades realmente ejecutadas según especificaciones de Proyecto.

| Código | Ud | Descripción | Rendimiento | Precio | Importe |
|---|---|---|---|---|---|
| mt36cll010a | m | Cadena de lluvia formada por copas de acero galvanizado de 6 cm de diámetro máximo y 0,6 kg/m de peso, para recogida de aguas pluviales procedentes de los canalones. (material) | 1.5 | 49 | 73.500 |
| mt36cll020a | Ud | Kit de enganche de acero galvanizado, de 17,5 cm de longitud y 15,5 cm de anchura, compuesto por una pieza en forma de V para apoyar sobre el canalón y un gancho para colgar la cadena de lluvia. (material) | 1 | 11.5 | 11.500 |
| mo080 | h | Ayudante montador. (mano de obra) | 0.15 | 21.02 | 3.153 |
| % | % | Costes directos complementarios | 2 % | 88.153 | 1.763 |
|  |  | Costes directos |  |  | 89.916 |

Residuos:
- colocación: mt36cll010a; factor de residuo 0.0053
- colocación: mt36cll020a; factor de residuo 0.0053

## Recursos

**mt36cll010a** m Cadena de lluvia formada por copas de acero galvanizado de 6 cm de diámetro máximo y 0,6 kg/m de peso
Datos técnicos: Coste energético 15.835 MJ; Emisión de CO2 1.574 kg; Código LER 17 04 05; Masa del elemento 0.6 kg; Volumen 0.000286 m3
Residuos:
- embalaje: re170203 Plástico. (componente de residuo); rendimiento 0.008 kg; Código LER 17 02 03; Masa del elemento 1 kg; Volumen 0.001667 m3

**mt36cll020a** Ud Kit de enganche de acero galvanizado
Datos técnicos: Coste energético 7.138 MJ; Emisión de CO2 0.525 kg; Código LER 17 04 05; Masa del elemento 0.13 kg; Volumen 0.000062 m3
Residuos:
- embalaje: re170203 Plástico; rendimiento 0.04 kg
