# Canalón visto de media caña de bambú

- Propiedad del archivo: CYPE Ingenieros S.A.
- Formato: FIEBDC-3/2016
- Programa: Generador de precios de la construcción. CYPE Ingenieros, S.A.
- Fecha: 22/03/2024
- Divisa: EUR
- Costes indirectos: 3 %
- IVA: 21 %

## I Instalaciones

### IS Evacuación de aguas

#### ISC Canalones

**ISC100** m Canalón visto de media caña de bambú.
Canalón visto de media caña de bambú (Guadua angustifolia), de entre 11 y 13 cm de diámetro y 1 cm de espesor, acabado barnizado. Incluso soportes de acero galvanizado.
Incluye: Replanteo. Montaje, conexionado y comprobación de su correcto funcionamiento.
Criterio de medición de proyecto: Longitud medida según documentación gráfica de Proyecto.
Criterio de medición de obra: Se medirá la longitud realmente ejecutada según especificaciones de Proyecto.

| Código | Ud | Descripción | Rendimiento | Precio | Importe |
|---|---|---|---|---|---|
| mt36cbu010a | m | Canalón visto de media caña de bambú (Guadua angustifolia), de entre 11 y 13 cm de diámetro y 1 cm de espesor, grado de conicidad <=0,5%, acabado barnizado, suministrado en piezas de entre 3 y 4 m de longitud. (material) | 1 | 26.3 | 26.300 |
| mt36cbu020a | Ud | Soporte de acero galvanizado, para fijación de canalón de media caña de bambú a cubierta. (material) | 1 | 0.95 | 0.950 |
| mo011 | h | Oficial 1ª montador. (mano de obra) | 0.2 | 22.74 | 4.548 |
| mo080 | h | Ayudante montador. (mano de obra) | 0.2 | 21.02 | 4.204 |
| % | % | Costes directos complementarios | 2 % | 36.002 | 0.720 |
|  |  | Costes directos |  |  | 36.722 |

Residuos:
- colocación: mt36cbu010a; factor de residuo 0.00150163
- colocación: mt36cbu020a Soporte de acero galvanizado, para fijación de canalón de media caña de bambú a cubierta; factor de residuo 0.0188

## Recursos

**mt36cbu010a** m Canalón visto de media caña de bambú (Guadua angustifolia)
Datos técnicos: Coste energético -4.930 MJ; Emisión de CO2 -0.494 kg; Código LER 17 02 01; Masa del elemento 0.307 kg; Volumen 0.000279 m3
Residuos:
- embalaje: re170203 Plástico. (componente de residuo); rendimiento 0.002 kg; Código LER 17 02 03; Masa del elemento 1 kg; Volumen 0.001667 m3

**mt36cbu020a** Ud Soporte de acero galvanizado, para fijación de canalón de media caña de bambú a cubierta
Datos técnicos: Coste energético 5.685 MJ; Emisión de CO2 0.453 kg; Código LER 17 04 05; Masa del elemento 0.13 kg; Volumen 0.000062 m3
Residuos:
- embalaje: re170203 Plástico; rendimiento 0.025 kg
