# Ascensor para personas

- Propiedad del archivo: CYPE Ingenieros S.A.
- Formato: FIEBDC-3/2016
- Programa: Generador de precios de la construcción. CYPE Ingenieros, S.A.
- Fecha: 22/03/2024
- Divisa: EUR
- Costes indirectos: 3 %
- IVA: 21 %

## I Instalaciones

### IT Transporte

#### ITA Ascensores

**ITA010** Ud Ascensor para personas.
Suministro e instalación completa de ascensor eléctrico de adherencia de 0,63 m/s de velocidad, 4 paradas, 450 kg de carga nominal, con capacidad para 6 personas, nivel básico de acabado en cabina de 1000x1250x2200 mm, con alumbrado eléctrico permanente de 50 lux como mínimo, maniobra universal simple, puertas interiores automáticas de acero inoxidable y puertas exteriores automáticas en acero para pintar de 800x2000 mm. Incluso ganchos de fijación, lámparas de alumbrado del hueco, guías, cables de tracción y pasacables, amortiguadores de foso, contrapesos, puertas de acceso, grupo tractor, cuadro y cable de maniobra, bastidor, chasis y puertas de cabina con acabados, limitador de velocidad y paracaídas, botoneras de piso y de cabina, selector de paradas, instalación eléctrica, línea telefónica y sistemas de seguridad.
Incluye: Replanteo de guías y niveles. Colocación de los puntos de fijación. Instalación de las lámparas de alumbrado del hueco. Montaje de guías, cables de tracción y pasacables. Colocación de los amortiguadores de foso. Colocación de contrapesos. Presentación de las puertas de acceso. Montaje del grupo tractor. Montaje del cuadro y conexión del cable de maniobra. Montaje del bastidor, el chasis y las puertas de cabina con sus acabados. Instalación del limitador de velocidad y el paracaídas. Instalación de las botoneras de piso y de cabina. Instalación del selector de paradas. Conexionado con la red eléctrica. Instalación de la línea telefónica y de los sistemas de seguridad. Comprobación de su correcto funcionamiento. Realización de pruebas de servicio.
Criterio de medición de proyecto: Número de unidades previstas, según documentación gráfica de Proyecto.
Criterio de medición de obra: Se medirá el número de unidades realmente ejecutadas según especificaciones de Proyecto.

| Código | Ud | Descripción | Rendimiento | Precio | Importe |
|---|---|---|---|---|---|
| mt39aec010d | Ud | Cabina con acabados de calidad básica, de 1000 mm de anchura, 1250 mm de profundidad y 2200 mm de altura, con alumbrado eléctrico permanente de 50 lux como mínimo, para ascensor eléctrico de pasajeros de 450 kg de carga nominal, con capacidad para 6 personas y 0,63 m/s de velocidad, incluso puerta de cabina corredera automática de acero para pintar. (material) | 1 | 3007.4 | 3007.400 |
| mt39aea010d | Ud | Amortiguadores de foso y contrapesos para ascensor eléctrico de pasajeros de 450 kg de carga nominal, con capacidad para 6 personas y 0,63 m/s de velocidad. (material) | 1 | 535.75 | 535.750 |
| mt39aab010a | Ud | Botonera de piso con acabados de calidad básica, para ascensor de pasajeros con maniobra universal simple. (material) | 4 | 13.43 | 53.720 |
| mt39aab020a | Ud | Botonera de cabina para ascensor de pasajeros con acabados de calidad básica y maniobra universal simple. (material) | 1 | 70.68 | 70.680 |
| mt39aeg010d | Ud | Grupo tractor para ascensor eléctrico de pasajeros de 450 kg de carga nominal, con capacidad para 6 personas y 0,63 m/s de velocidad. (material) | 1 | 3286.58 | 3286.580 |
| mt39ael010d | Ud | Limitador de velocidad y paracaídas para ascensor eléctrico de pasajeros de 450 kg de carga nominal, con capacidad para 6 personas y 0,63 m/s de velocidad. (material) | 1 | 770.4 | 770.400 |
| mt39aem010d | Ud | Cuadro y cable de maniobra para ascensor eléctrico de pasajeros de 450 kg de carga nominal, con capacidad para 6 personas y 0,63 m/s de velocidad. (material) | 1 | 1275.76 | 1275.760 |
| mt39aap010e | Ud | Puerta de ascensor de pasajeros de acceso a piso, con apertura automática, de acero con imprimación para pintar, de 800x2000 mm. Acristalamiento homologado como "Parallamas" 30 minutos (E 30). (material) | 4 | 323.95 | 1295.800 |
| mt39aer010d | Ud | Recorrido de guías y cables de tracción para ascensor eléctrico de pasajeros de 450 kg de carga nominal, con capacidad para 6 personas y 0,63 m/s de velocidad. (material) | 1 | 1551.4 | 1551.400 |
| mt39aes010a | Ud | Selector de paradas para ascensor eléctrico de pasajeros, 0,63 m/s de velocidad. (material) | 4 | 57.6 | 230.400 |
| mt39www010 | Ud | Lámpara de 40 W, incluso mecanismos de fijación y portalámparas. (material) | 4 | 4.14 | 16.560 |
| mt39www011 | Ud | Gancho adosado al techo, capaz de soportar suspendido el mecanismo tractor. (material) | 1 | 41.44 | 41.440 |
| mt39www030 | Ud | Instalación de línea telefónica en cabina de ascensor. (material) | 1 | 124.05 | 124.050 |
| mo016 | h | Oficial 1ª instalador de aparatos elevadores. (mano de obra) | 60 | 22.74 | 1364.400 |
| mo085 | h | Ayudante instalador de aparatos elevadores. (mano de obra) | 60 | 20.98 | 1258.800 |
| % | % | Costes directos complementarios | 2 % | 14883.140 | 297.663 |
|  |  | Costes directos |  |  | 15180.803 |

## Recursos

**mt39aec010d** Ud Cabina con acabados de calidad básica
Datos técnicos: Coste energético 10187.739 MJ; Emisión de CO2 732.063 kg
Residuos:
- embalaje: re150101 Envases de papel y cartón. (componente de residuo); rendimiento 0.563 kg; Código LER 15 01 01; Masa del elemento 1 kg; Volumen 0.001333 m3

**mt39aea010d** Ud Amortiguadores de foso y contrapesos para ascensor eléctrico de pasajeros de 450 kg de carga nominal
Datos técnicos: Coste energético 4865.869 MJ; Emisión de CO2 252.481 kg
Residuos:
- embalaje: re150101 Envases de papel y cartón; rendimiento 0.036 kg

**mt39aab010a** Ud Botonera de piso con acabados de calidad básica, para ascensor de pasajeros con maniobra universal simple
Datos técnicos: Coste energético 5.422 MJ; Emisión de CO2 0.472 kg
Residuos:
- embalaje: re150101 Envases de papel y cartón; rendimiento 0.03 kg

**mt39aab020a** Ud Botonera de cabina para ascensor de pasajeros con acabados de calidad básica y maniobra universal simple
Datos técnicos: Coste energético 10.832 MJ; Emisión de CO2 0.924 kg
Residuos:
- embalaje: re150101 Envases de papel y cartón; rendimiento 0.036 kg

**mt39aeg010d** Ud Grupo tractor para ascensor eléctrico de pasajeros de 450 kg de carga nominal
Datos técnicos: Coste energético 3428.295 MJ; Emisión de CO2 236.971 kg
Residuos:
- embalaje: re150101 Envases de papel y cartón; rendimiento 0.57 kg

**mt39ael010d** Ud Limitador de velocidad y paracaídas para ascensor eléctrico de pasajeros de 450 kg de carga nominal
Datos técnicos: Coste energético 1703.066 MJ; Emisión de CO2 173.386 kg
Residuos:
- embalaje: re150101 Envases de papel y cartón; rendimiento 0.18 kg
- embalaje: re170203 Plástico. (componente de residuo); rendimiento 0.09 kg; Código LER 17 02 03; Masa del elemento 1 kg; Volumen 0.001667 m3

**mt39aem010d** Ud Cuadro y cable de maniobra para ascensor eléctrico de pasajeros de 450 kg de carga nominal
Datos técnicos: Coste energético 279.508 MJ; Emisión de CO2 13.395 kg
Residuos:
- embalaje: re150101 Envases de papel y cartón; rendimiento 2.143 kg

**mt39aap010e** Ud Puerta de ascensor de pasajeros de acceso a piso
Datos técnicos: Coste energético 628.790 MJ; Emisión de CO2 40.657 kg
Residuos:
- embalaje: re170203 Plástico; rendimiento 0.155 kg
- embalaje: re170604 Materiales de aislamiento distintos de los especificados en los códigos 17 06 01 y 17 06 03. (componente de residuo); rendimiento 0.032 kg; Código LER 17 06 04; Masa del elemento 1 kg; Volumen 0.001667 m3

**mt39aer010d** Ud Recorrido de guías y cables de tracción para ascensor eléctrico de pasajeros de 450 kg de carga nominal
Datos técnicos: Coste energético 7820.201 MJ; Emisión de CO2 1141.961 kg
Residuos:
- embalaje: re150101 Envases de papel y cartón; rendimiento 0.53 kg

**mt39aes010a** Ud Selector de paradas para ascensor eléctrico de pasajeros, 0,63 m/s de velocidad
Datos técnicos: Coste energético 7.415 MJ; Emisión de CO2 0.456 kg
Residuos:
- embalaje: re150101 Envases de papel y cartón; rendimiento 0.034 kg
