# Rampa móvil

- Propiedad del archivo: CYPE Ingenieros S.A.
- Formato: FIEBDC-3/2016
- Programa: Generador de precios de la construcción. CYPE Ingenieros, S.A.
- Fecha: 21/05/2024
- Divisa: EUR
- Costes indirectos: 3 %
- IVA: 21 %

## I Instalaciones

### IT Transporte

#### ITE Escaleras mecánicas y rampas móviles

**ITE020** Ud Rampa móvil.
Suministro e instalación completa de rampa móvil de 11° de inclinación, para interior, para salvar una altura de 5 m, con un ancho de paleta de 1 m, balaustrada de 1 m, capacidad de transporte 9000 personas/h y 0,5 m/s de velocidad, con protecciones. Incluso pasacables, cuadro y cable de maniobra, instalación eléctrica, línea telefónica y sistemas de seguridad. Totalmente montada, conexionada y probada.
Incluye: Replanteo de los apoyos. Montaje de pasacables. Colocación de la rampa móvil sobre los apoyos. Montaje del cuadro y conexión del cable de maniobra. Conexionado con la red eléctrica.
Criterio de medición de proyecto: Número de unidades previstas, según documentación gráfica de Proyecto.
Criterio de medición de obra: Se medirá el número de unidades realmente ejecutadas según especificaciones de Proyecto.

| Código | Ud | Descripción | Rendimiento | Precio | Importe |
|---|---|---|---|---|---|
| mt39ram010e | Ud | Rampa móvil de 11° de inclinación, para interior, para salvar una altura de 5 m, con un ancho de paleta de 1 m, balaustrada de 1 m, capacidad de transporte 9000 personas/h y 0,5 m/s de velocidad, con protecciones, según UNE-EN 115-1. (material) | 1 | 134500.46 | 134500.460 |
| mt39www020 | Ud | Material auxiliar para instalaciones de transporte. (material) | 4 | 10.08 | 40.320 |
| mo016 | h | Oficial 1ª instalador de aparatos elevadores. (mano de obra) | 31 | 22.74 | 704.940 |
| mo085 | h | Ayudante instalador de aparatos elevadores. (mano de obra) | 31 | 20.98 | 650.380 |
| % | % | Costes directos complementarios | 2 % | 135896.100 | 2717.922 |
|  |  | Costes directos |  |  | 138614.022 |
