# Conducto de ventilación de sección oblonga

- Propiedad del archivo: CYPE Ingenieros S.A.
- Formato: FIEBDC-3/2016
- Programa: Generador de precios de la construcción. CYPE Ingenieros, S.A.
- Fecha: 10/06/2024
- Divisa: EUR
- Costes indirectos: 3 %
- IVA: 21 %

## I Instalaciones

### IV Ventilación

#### IVG Ventilación mecánica para garajes

**IVG028** m Conducto de ventilación de sección oblonga.
Conducto oblongo de pared simple helicoidal de acero galvanizado, de 880x215 mm y 0,8 mm de espesor, con refuerzos, suministrado en tramos de 3 m, para instalaciones de ventilación y climatización. Incluso accesorios de montaje y elementos de fijación.
Incluye: Replanteo del recorrido de los conductos. Marcado y posterior anclaje de los soportes de los conductos. Montaje y fijación de conductos. Conexiones entre la red de conductos y los ventiladores o cajas de ventilación. Comprobación de su correcto funcionamiento.
Criterio de medición de proyecto: Longitud proyectada, según documentación gráfica de Proyecto, medida entre los ejes de los elementos o de los puntos a conectar, descontando las piezas especiales.
Criterio de medición de obra: Se medirá la longitud realmente ejecutada según especificaciones de Proyecto.

| Código | Ud | Descripción | Rendimiento | Precio | Importe |
|---|---|---|---|---|---|
| mt42coa100mb | m | Conducto oblongo de pared simple helicoidal de acero galvanizado, de 880x215 mm y 0,8 mm de espesor, con refuerzos, suministrado en tramos de 3 m, para instalaciones de ventilación y climatización. (material) | 1.05 | 96.63 | 101.462 |
| mt42coa190m | Ud | Repercusión, por m, de material auxiliar para fijación de conductos oblongos de aire de 880x215 mm en instalaciones de ventilación y climatización. (material) | 1 | 11.95 | 11.950 |
| mo013 | h | Oficial 1ª montador de conductos de chapa metálica. (mano de obra) | 0.05 | 22.74 | 1.137 |
| mo084 | h | Ayudante montador de conductos de chapa metálica. (mano de obra) | 0.05 | 21.02 | 1.051 |
| % | % | Costes directos complementarios | 2 % | 115.600 | 2.312 |
|  |  | Costes directos |  |  | 117.912 |

Residuos:
- colocación: mt42coa100mb; factor de residuo 0.0220637

## Recursos

**mt42coa100mb** m Conducto oblongo de pared simple helicoidal de acero galvanizado
Datos técnicos: Coste energético 69.529 MJ; Emisión de CO2 3.499 kg; Código LER 17 04 05; Masa del elemento 6.877 kg; Volumen 0.003275 m3
Residuos:
- embalaje: re170201 Madera. (componente de residuo); rendimiento 0.012 kg; Código LER 17 02 01; Masa del elemento 1 kg; Volumen 0.000909 m3
- embalaje: re170203 Plástico. (componente de residuo); rendimiento 0.003 kg; Código LER 17 02 03; Masa del elemento 1 kg; Volumen 0.001667 m3
