# Conducto para ventilación y extracción de humos. Sistema "DINAK"

- Propiedad del archivo: CYPE Ingenieros S.A.
- Formato: FIEBDC-3/2016
- Programa: Generador de precios de la construcción. CYPE Ingenieros, S.A.
- Fecha: 22/03/2024
- Divisa: EUR
- Costes indirectos: 3 %
- IVA: 21 %

## I Instalaciones

### IV Ventilación

#### IVG Ventilación mecánica para garajes

**IVG100** m Conducto para ventilación y extracción de humos. Sistema "DINAK".
Conducto para ventilación y extracción de humos, formado por tubo de pared simple de acero inoxidable AISI 304 con aro de estanqueidad, gama XT, "DINAK", de 125 mm de diámetro interior, resistencia al fuego E600 90 según UNE-EN 13501-4, temperatura máxima de 200°C, presión de trabajo de hasta 5000 Pa. Incluso accesorios y material auxiliar para montaje y sujeción a la obra.
Incluye: Replanteo. Presentación de tubos, accesorios, piezas especiales y módulos finales. Fijación del material auxiliar para montaje y sujeción a la obra. Montaje. Conexionado y comprobación de su correcto funcionamiento. Realización de pruebas de servicio.
Criterio de medición de proyecto: Longitud medida según documentación gráfica de Proyecto.
Criterio de medición de obra: Se medirá la longitud realmente ejecutada según especificaciones de Proyecto.

| Código | Ud | Descripción | Rendimiento | Precio | Importe |
|---|---|---|---|---|---|
| mt20din311m | Ud | Material auxiliar para montaje y sujeción a la obra de los tubos de pared simple de acero inoxidable AISI 304 con aro de estanqueidad, gama XT, "DINAK", de 125 mm de diámetro interior. (material) | 1 | 4.14 | 4.140 |
| mt20din310mp | m | Tubo de pared simple de acero inoxidable AISI 304 con aro de estanqueidad, gama XT, "DINAK", de 125 mm de diámetro interior, resistencia al fuego E600 90 según UNE-EN 13501-4, temperatura máxima de 200°C, presión de trabajo de hasta 5000 Pa, según UNE-EN 1856-1, con el precio incrementado el 75% en concepto de accesorios. (material) | 1 | 120.72 | 120.720 |
| mo005 | h | Oficial 1ª instalador de climatización. (mano de obra) | 0.39 | 22.74 | 8.869 |
| mo104 | h | Ayudante instalador de climatización. (mano de obra) | 0.35 | 20.98 | 7.343 |
| % | % | Costes directos complementarios | 2 % | 141.072 | 2.821 |
|  |  | Costes directos |  |  | 143.893 |

Residuos:
- colocación: mt20din310mp; factor de residuo 0.0185326

## Recursos

**mt20din310mp** m Tubo de pared simple de acero inoxidable AISI 304 con aro de estanqueidad
Datos técnicos: Coste energético 240.067 MJ; Emisión de CO2 34.991 kg; Código LER 17 04 05; Masa del elemento 5 kg; Volumen 0.002381 m3
Residuos:
- embalaje: re170201 Madera. (componente de residuo); rendimiento 0.012 kg; Código LER 17 02 01; Masa del elemento 1 kg; Volumen 0.000909 m3
- embalaje: re170203 Plástico. (componente de residuo); rendimiento 0.003 kg; Código LER 17 02 03; Masa del elemento 1 kg; Volumen 0.001667 m3
