# Conducto flexible de doble pared, con pared interior de aluminio y poliéster, y pared exterior de PVC

- Propiedad del archivo: CYPE Ingenieros S.A.
- Formato: FIEBDC-3/2016
- Programa: Generador de precios de la construcción. CYPE Ingenieros, S.A.
- Fecha: 22/03/2024
- Divisa: EUR
- Costes indirectos: 3 %
- IVA: 21 %

## I Instalaciones

### IV Ventilación

#### IVV Conductos de admisión y extracción para ventilación

**IVV330** m Conducto flexible de doble pared, con pared interior de aluminio y poliéster, y pared exterior de PVC.
Conducto de ventilación, formado por tubo flexible de doble pared, de 125 mm de diámetro nominal, compuesto por pared interior de aluminio, poliéster y cable de acero en espiral de 126 mm de diámetro interior y pared exterior de hilos de fibra de vidrio recubiertos de PVC color gris de 131 mm de diámetro exterior, rango de temperatura de trabajo de -30 a 140°C. Incluso material auxiliar para montaje y sujeción a la obra, accesorios y piezas especiales.
Incluye: Replanteo del recorrido del conducto y de la situación de los elementos de sujeción. Presentación de tubos, accesorios y piezas especiales. Fijación del material auxiliar para montaje y sujeción a la obra. Montaje, conexionado y comprobación de su correcto funcionamiento.
Criterio de medición de proyecto: Longitud medida según documentación gráfica de Proyecto.
Criterio de medición de obra: Se medirá la longitud realmente ejecutada según especificaciones de Proyecto.

| Código | Ud | Descripción | Rendimiento | Precio | Importe |
|---|---|---|---|---|---|
| mt42zeh201a | Ud | Material auxiliar para montaje y sujeción a la obra de los conductos flexibles de doble pared, de 125 mm de diámetro nominal, con pared interior de aluminio y poliéster, y pared exterior de PVC. (material) | 1 | 0.41 | 0.410 |
| mt42zeh200ab | m | Tubo flexible de doble pared, de 125 mm de diámetro nominal, compuesto por pared interior de aluminio, poliéster y cable de acero en espiral de 126 mm de diámetro interior y pared exterior de hilos de fibra de vidrio recubiertos de PVC color gris de 131 mm de diámetro exterior, rango de temperatura de trabajo de -30 a 140°C, suministrado en tramos de 10 m, con el precio incrementado el 5% en concepto de accesorios y piezas especiales. (material) | 1 | 8.66 | 8.660 |
| mo011 | h | Oficial 1ª montador. (mano de obra) | 0.098 | 22.74 | 2.229 |
| mo080 | h | Ayudante montador. (mano de obra) | 0.049 | 21.02 | 1.030 |
| % | % | Costes directos complementarios | 2 % | 12.329 | 0.247 |
|  |  | Costes directos |  |  | 12.576 |
