# Conducto flexible de doble pared, de PVC y polietileno, con aislamiento

- Propiedad del archivo: CYPE Ingenieros S.A.
- Formato: FIEBDC-3/2016
- Programa: Generador de precios de la construcción. CYPE Ingenieros, S.A.
- Fecha: 22/03/2024
- Divisa: EUR
- Costes indirectos: 3 %
- IVA: 21 %

## I Instalaciones

### IV Ventilación

#### IVV Conductos de admisión y extracción para ventilación

**IVV350** m Conducto flexible de doble pared, de PVC y polietileno, con aislamiento.
Conducto de ventilación, formado por tubo flexible de doble pared con aislamiento, compuesto por pared interior de PVC y cable de acero en espiral de 125 mm de diámetro, pared exterior de polietileno y aislamiento entre paredes mediante manta ligera de lana de vidrio de 25 mm de espesor. Incluso material auxiliar para montaje y sujeción a la obra, accesorios y piezas especiales.
Incluye: Replanteo del recorrido del conducto y de la situación de los elementos de sujeción. Presentación de tubos, accesorios y piezas especiales. Fijación del material auxiliar para montaje y sujeción a la obra. Montaje, conexionado y comprobación de su correcto funcionamiento.
Criterio de medición de proyecto: Longitud medida según documentación gráfica de Proyecto.
Criterio de medición de obra: Se medirá la longitud realmente ejecutada según especificaciones de Proyecto.

| Código | Ud | Descripción | Rendimiento | Precio | Importe |
|---|---|---|---|---|---|
| mt42sfc420d | Ud | Material auxiliar para montaje y sujeción a la obra de los conductos flexibles de doble pared de PVC y polietileno, con aislamiento, de 125 mm de diámetro interior. (material) | 1 | 0.69 | 0.690 |
| mt42sfc020dc | m | Tubo flexible de doble pared con aislamiento, compuesto por pared interior de PVC y cable de acero en espiral de 125 mm de diámetro, pared exterior de polietileno y aislamiento entre paredes mediante manta ligera de lana de vidrio de 25 mm de espesor, con el precio incrementado el 10% en concepto de accesorios y piezas especiales. (material) | 1 | 15.22 | 15.220 |
| mo011 | h | Oficial 1ª montador. (mano de obra) | 0.175 | 22.74 | 3.980 |
| mo080 | h | Ayudante montador. (mano de obra) | 0.088 | 21.02 | 1.850 |
| % | % | Costes directos complementarios | 2 % | 21.740 | 0.435 |
|  |  | Costes directos |  |  | 22.175 |
