# Cajón de persiana, de madera

- Propiedad del archivo: CYPE Ingenieros S.A.
- Formato: FIEBDC-3/2016
- Programa: Generador de precios de la construcción. CYPE Ingenieros, S.A.
- Fecha: 22/03/2024
- Divisa: EUR
- Costes indirectos: 3 %
- IVA: 21 %

## L Carpintería, cerrajería, vidrios y protecciones solares

### LC Carpintería

#### LCM De madera

**LCM020** Ud Cajón de persiana, de madera.
Cajón de persiana compuesto por bastidor de madera maciza, tablero aglomerado de 11 mm de espesor en costados, fondo y techo, y tablero aglomerado de 4 mm de espesor en tapa, recubiertos con chapa de madera de pino país; barnizado en taller con barniz sintético con acabado brillante, de 25 cm de anchura, 30 cm de altura y 140 cm de longitud. Incluso tornillos de fijación.
Incluye: Formación de cajón de persiana. Colocación de la tapa de registro.
Criterio de medición de proyecto: Número de unidades previstas, según documentación gráfica de Proyecto.
Criterio de medición de obra: Se medirá el número de unidades realmente ejecutadas según especificaciones de Proyecto.

| Código | Ud | Descripción | Rendimiento | Precio | Importe |
|---|---|---|---|---|---|
| mt22cca010aqa | Ud | Cajón de persiana compuesto por bastidor de madera maciza, tablero aglomerado de 11 mm de espesor en costados, fondo y techo, y tablero aglomerado de 4 mm de espesor en tapa, recubiertos con chapa de madera de pino país; barnizado en taller con barniz sintético con acabado brillante, de 25 cm de anchura, 30 cm de altura y 140 cm de longitud, incluso tornillos de fijación. (material) | 1 | 35.53 | 35.530 |
| mo017 | h | Oficial 1ª carpintero. (mano de obra) | 0.49 | 22.45 | 11.001 |
| mo058 | h | Ayudante carpintero. (mano de obra) | 0.49 | 21.15 | 10.364 |
| % | % | Costes directos complementarios | 2 % | 56.895 | 1.138 |
|  |  | Costes directos |  |  | 58.033 |

Residuos:
- colocación: mt22cca010aqa; factor de residuo 0.0107412

## Recursos

**mt22cca010aqa** Ud Cajón de persiana compuesto por bastidor de madera maciza
Datos técnicos: Coste energético 911.924 MJ; Emisión de CO2 -8.090 kg; Código LER 17 02 01; Masa del elemento 10.4 kg; Volumen 0.009455 m3
Residuos:
- embalaje: re170203 Plástico. (componente de residuo); rendimiento 0.023 kg; Código LER 17 02 03; Masa del elemento 1 kg; Volumen 0.001667 m3
