# Puerta interior de entrada a vivienda, de madera

- Propiedad del archivo: CYPE Ingenieros S.A.
- Formato: FIEBDC-3/2016
- Programa: Generador de precios de la construcción. CYPE Ingenieros, S.A.
- Fecha: 22/03/2024
- Divisa: EUR
- Costes indirectos: 3 %
- IVA: 21 %

## L Carpintería, cerrajería, vidrios y protecciones solares

### LE Puertas de entrada a vivienda

#### LEM De madera

**LEM010** Ud Puerta interior de entrada a vivienda, de madera.
Puerta interior de entrada a la vivienda de 203x82,5x4,5 cm, hoja tipo castellana, con cuarterones, con tablero de madera maciza de pino melis, barnizada en taller; precerco de pino país de 130x40 mm; galces macizos de pino melis de 130x20 mm; tapajuntas macizos de pino melis de 70x15 mm en ambas caras. Incluso, herrajes de colgar, cierre y manivela sobre escudo largo de hierro forjado, serie básica.
Incluye: Colocación de los herrajes de colgar. Colocación de la hoja. Colocación de los herrajes de cierre. Colocación de accesorios. Realización de pruebas de servicio.
Criterio de medición de proyecto: Número de unidades previstas, según documentación gráfica de Proyecto.
Criterio de medición de obra: Se medirá el número de unidades realmente ejecutadas según especificaciones de Proyecto.

| Código | Ud | Descripción | Rendimiento | Precio | Importe |
|---|---|---|---|---|---|
| mt22aap011wa | Ud | Precerco de madera de pino, 130x40 mm, para puerta de una hoja, con elementos de fijación. (material) | 1 | 28.68 | 28.680 |
| mt22agc010feo | m | Galce macizo, pino melis, 130x20 mm, para barnizar. (material) | 5.1 | 4.7 | 23.970 |
| mt22atc010fA | m | Tapajuntas macizo, pino melis, 70x15 mm, para barnizar. (material) | 10.4 | 2.13 | 22.152 |
| mt22pxa010b | Ud | Puerta de entrada tipo castellana, con cuarterones, con tablero de madera maciza de pino melis, barnizada en taller, 203x82,5x4,5 cm. Según UNE 56803. (material) | 1 | 218.45 | 218.450 |
| mt23iaf010a | Ud | Bisagra de seguridad de 140x70 mm, de hierro, para puerta de entrada serie castellana, según UNE-EN 1935. (material) | 4 | 9.12 | 36.480 |
| mt23ppb011 | Ud | Tornillo de acero 19/22 mm. (material) | 24 | 0.03 | 0.720 |
| mt23ppa010 | Ud | Cerradura de embutir, frente, accesorios y tornillos de atado, para puerta de entrada a vivienda, según UNE-EN 12209. (material) | 1 | 20.28 | 20.280 |
| mt23haf010a | Ud | Juego de manivela y escudo largo de hierro forjado, serie básica, para puerta de entrada serie castellana. (material) | 1 | 12.42 | 12.420 |
| mt23haf020a | Ud | Tirador exterior con escudo, de hierro, serie básica, para puerta de entrada serie castellana. (material) | 1 | 9.97 | 9.970 |
| mt23haf100a | Ud | Mirilla óptica gran angular de 14 mm de diámetro y 35 a 60 mm de longitud, con tapa incorporada y acabado en hierro, serie básica, para puerta de entrada serie castellana. (material) | 1 | 1.45 | 1.450 |
| mo017 | h | Oficial 1ª carpintero. (mano de obra) | 1.5 | 22.45 | 33.675 |
| mo058 | h | Ayudante carpintero. (mano de obra) | 1.5 | 21.15 | 31.725 |
| % | % | Costes directos complementarios | 2 % | 439.972 | 8.799 |
|  |  | Costes directos |  |  | 448.771 |

Residuos:
- colocación: mt22aap011wa Precerco de madera de pino, 130x40 mm, para puerta de una hoja, con elementos de fijación; factor de residuo 0.0130964
- colocación: mt22atc010fA Tapajuntas macizo, pino melis, 70x15 mm, para barnizar; factor de residuo 0.0028
- colocación: mt22pxa010b; factor de residuo 0.0025618
- colocación: mt23ppb011 Tornillo de acero 19/22 mm; factor de residuo 0.005

## Recursos

**mt22aap011wa** Ud Precerco de madera de pino, 130x40 mm, para puerta de una hoja, con elementos de fijación
Datos técnicos: Coste energético 1162.245 MJ; Emisión de CO2 -18.087 kg; Código LER 17 02 01; Masa del elemento 13.8 kg; Volumen 0.012545 m3
Residuos:
- embalaje: re170203 Plástico. (componente de residuo); rendimiento 0.084 kg; Código LER 17 02 03; Masa del elemento 1 kg; Volumen 0.001667 m3

**mt22atc010fA** m Tapajuntas macizo, pino melis, 70x15 mm, para barnizar
Datos técnicos: Coste energético 28.362 MJ; Emisión de CO2 0.654 kg; Código LER 17 02 01; Masa del elemento 0.7 kg; Volumen 0.000636 m3
Residuos:
- embalaje: re170203 Plástico; rendimiento 0.002 kg

**mt22pxa010b** Ud Puerta de entrada tipo castellana
Datos técnicos: Coste energético 2311.298 MJ; Emisión de CO2 53.416 kg; Código LER 17 02 01; Masa del elemento 57.1 kg; Volumen 0.051909 m3
Residuos:
- embalaje: re150101 Envases de papel y cartón. (componente de residuo); rendimiento 0.259 kg; Código LER 15 01 01; Masa del elemento 1 kg; Volumen 0.001333 m3
- embalaje: re170203 Plástico; rendimiento 0.132 kg
- embalaje: re170604 Materiales de aislamiento distintos de los especificados en los códigos 17 06 01 y 17 06 03. (componente de residuo); rendimiento 0.014 kg; Código LER 17 06 04; Masa del elemento 1 kg; Volumen 0.001667 m3

**mt23ppb011** Ud Tornillo de acero 19/22 mm
Datos técnicos: Coste energético 0.042 MJ; Emisión de CO2 0.003 kg; Código LER 17 04 05; Masa del elemento 0.0042 kg; Volumen 0.000002 m3
Residuos:
- embalaje: re150101 Envases de papel y cartón; rendimiento 0.001 kg

**mt23haf010a** Ud Juego de manivela y escudo largo de hierro forjado, serie básica, para puerta de entrada serie castellana
Datos técnicos: Coste energético 2.462 MJ; Emisión de CO2 0.212 kg
Residuos:
- embalaje: re150101 Envases de papel y cartón; rendimiento 0.072 kg

**mt23haf020a** Ud Tirador exterior con escudo, de hierro, serie básica, para puerta de entrada serie castellana
Datos técnicos: Coste energético 2.413 MJ; Emisión de CO2 0.209 kg
Residuos:
- embalaje: re150101 Envases de papel y cartón; rendimiento 0.072 kg
