# Luna de vidrio simple

- Propiedad del archivo: CYPE Ingenieros S.A.
- Formato: FIEBDC-3/2016
- Programa: Generador de precios de la construcción. CYPE Ingenieros, S.A.
- Fecha: 22/03/2024
- Divisa: EUR
- Costes indirectos: 3 %
- IVA: 21 %

## L Carpintería, cerrajería, vidrios y protecciones solares

### LV Vidrios

#### LVP Simples

**LVP010** m² Luna de vidrio simple.
Luna incolora, de 4 mm de espesor, fijada sobre carpintería con acuñado mediante calzos de apoyo perimetrales y laterales, sellado en frío con silicona sintética incolora (no acrílica), compatible con el material soporte.
Incluye: Colocación, calzado, montaje y ajuste en la carpintería. Sellado final de estanqueidad. Señalización de las hojas.
Criterio de medición de proyecto: Superficie de carpintería a acristalar, según documentación gráfica de Proyecto, incluyendo en cada hoja vidriera las dimensiones del bastidor.
Criterio de medición de obra: Se medirá la superficie realmente ejecutada según especificaciones de Proyecto, sumando, para cada una de las piezas, la superficie resultante de redondear por exceso cada una de sus aristas a múltiplos de 30 mm.

| Código | Ud | Descripción | Rendimiento | Precio | Importe |
|---|---|---|---|---|---|
| mt21vpi010a | m² | Luna incolora, de 4 mm de espesor. Según UNE-EN 410 y UNE-EN 673. (material) | 1.006 | 13.21 | 13.289 |
| mt21vva010 | m | Sellado de juntas mediante la aplicación con pistola de silicona sintética incolora. (material) | 3.5 | 0.85 | 2.975 |
| mt21vva021 | Ud | Material auxiliar para la colocación de vidrios. (material) | 1 | 1.26 | 1.260 |
| mo055 | h | Oficial 1ª cristalero. (mano de obra) | 0.2 | 23.55 | 4.710 |
| mo110 | h | Ayudante cristalero. (mano de obra) | 0.2 | 22.35 | 4.470 |
| % | % | Costes directos complementarios | 2 % | 26.704 | 0.534 |
|  |  | Costes directos |  |  | 27.238 |

Residuos:
- colocación: mt21vpi010a Luna incolora, de 4 mm de espesor. Según UNE-EN 410 y UNE-EN 673; factor de residuo 0.011
- colocación: mt21vva010 Sellado de juntas mediante la aplicación con pistola de silicona sintética incolora; factor de residuo 0.06

## Recursos

**mt21vpi010a** m² Luna incolora, de 4 mm de espesor. Según UNE-EN 410 y UNE-EN 673
Datos técnicos: Coste energético 150.287 MJ; Emisión de CO2 11.230 kg; Código LER 17 02 02; Masa del elemento 10 kg; Volumen 0.01 m3
Residuos:
- embalaje: re170604 Materiales de aislamiento distintos de los especificados en los códigos 17 06 01 y 17 06 03. (componente de residuo); rendimiento 0.013 kg; Código LER 17 06 04; Masa del elemento 1 kg; Volumen 0.001667 m3

**mt21vva010** m Sellado de juntas mediante la aplicación con pistola de silicona sintética incolora
Datos técnicos: Coste energético 43.000 MJ; Emisión de CO2 1.770 kg; Código LER 17 09 04; Masa del elemento 0.25 kg; Volumen 0.000167 m3
