# Perfil para alojamiento de vidrio templado

- Propiedad del archivo: CYPE Ingenieros S.A.
- Formato: FIEBDC-3/2016
- Programa: Generador de precios de la construcción. CYPE Ingenieros, S.A.
- Fecha: 21/05/2024
- Divisa: EUR
- Costes indirectos: 3 %
- IVA: 21 %

## L Carpintería, cerrajería, vidrios y protecciones solares

### LV Vidrios

#### LVT Templados

**LVT024** m Perfil para alojamiento de vidrio templado.
Perfil de acero inoxidable AISI 304, de 15x11x15 mm, para alojamiento de vidrio de 8 mm de espesor, fijado al paramento soporte con tornillos.
Incluye: Replanteo. Fijación del perfil.
Criterio de medición de proyecto: Longitud medida según documentación gráfica de Proyecto.
Criterio de medición de obra: Se medirá la longitud realmente ejecutada según especificaciones de Proyecto.

| Código | Ud | Descripción | Rendimiento | Precio | Importe |
|---|---|---|---|---|---|
| mt21vts010p | m | Perfil de acero inoxidable AISI 304, de 15x11x15 mm, para alojamiento de vidrio de 8 mm de espesor, incluso tornillos. (material) | 1.05 | 12.13 | 12.737 |
| mo018 | h | Oficial 1ª cerrajero. (mano de obra) | 0.1 | 22.42 | 2.242 |
| mo059 | h | Ayudante cerrajero. (mano de obra) | 0.1 | 21.06 | 2.106 |
| % | % | Costes directos complementarios | 2 % | 17.085 | 0.342 |
|  |  | Costes directos |  |  | 17.427 |

Residuos:
- colocación: mt21vts010p Perfil de acero inoxidable AISI 304, de 15x11x15 mm, para alojamiento de vidrio de 8 mm de espesor, incluso tornillos; factor de residuo 0.0045

## Recursos

**mt21vts010p** m Perfil de acero inoxidable AISI 304, de 15x11x15 mm, para alojamiento de vidrio de 8 mm de espesor, incluso tornillos
Datos técnicos: Coste energético 22.204 MJ; Emisión de CO2 3.188 kg; Código LER 17 04 05; Masa del elemento 0.45 kg; Volumen 0.000214 m3
Residuos:
- embalaje: re170203 Plástico. (componente de residuo); rendimiento 0.008 kg; Código LER 17 02 03; Masa del elemento 1 kg; Volumen 0.001667 m3
