# Aislamiento acústico del perímetro de apoyo de hoja de fábrica, con banda desolidarizadora viscoelástica

- Propiedad del archivo: CYPE Ingenieros S.A.
- Formato: FIEBDC-3/2016
- Programa: Generador de precios de la construcción. CYPE Ingenieros, S.A.
- Fecha: 22/03/2024
- Divisa: EUR
- Costes indirectos: 3 %
- IVA: 21 %

## N Aislamientos e impermeabilizaciones

### NB Aislamientos acústicos

#### NBJ Puentes acústicos

**NBJ007** m Aislamiento acústico del perímetro de apoyo de hoja de fábrica, con banda desolidarizadora viscoelástica.
Aislamiento acústico del perímetro de apoyo de hoja de fábrica, realizado con banda viscoelástica desolidarizante, de alta densidad, de 100 mm de anchura y de 4 mm de espesor, rigidez dinámica 18 MN/m³; fijada a los encuentros con otros elementos verticales con adhesivo de cloropreno, de base solvente monocomponente, para garantizar su desolidarización y optimizar el aislamiento acústico.
Incluye: Limpieza y preparación de la superficie. Corte de la banda desolidarizadora. Colocación de las bandas elásticas en la base y en los laterales. Colocación de las bandas elásticas en el encuentro de la fábrica con el forjado superior.
Criterio de medición de proyecto: Longitud medida según documentación gráfica de Proyecto.
Criterio de medición de obra: Se medirá la longitud realmente ejecutada según especificaciones de Proyecto.

| Código | Ud | Descripción | Rendimiento | Precio | Importe |
|---|---|---|---|---|---|
| mt16pnc012a | m | Banda viscoelástica desolidarizante, de alta densidad, de 100 mm de anchura y de 4 mm de espesor, rigidez dinámica 18 MN/m³. (material) | 1.1 | 1.23 | 1.353 |
| mt18dww020a | l | Adhesivo de cloropreno, de base solvente monocomponente. (material) | 0.04 | 6.61 | 0.264 |
| mo113 | h | Peón ordinario construcción. (mano de obra) | 0.05 | 20.78 | 1.039 |
| % | % | Costes directos complementarios | 2 % | 2.656 | 0.053 |
|  |  | Costes directos |  |  | 2.709 |
