# Aislamiento acústico a ruido aéreo entre placas, en falso techo de placas, con láminas viscoelásticas

- Propiedad del archivo: CYPE Ingenieros S.A.
- Formato: FIEBDC-3/2016
- Programa: Generador de precios de la construcción. CYPE Ingenieros, S.A.
- Fecha: 21/05/2024
- Divisa: EUR
- Costes indirectos: 3 %
- IVA: 21 %

## N Aislamientos e impermeabilizaciones

### NB Aislamientos acústicos

#### NBT Falsos techos

**NBT050** m² Aislamiento acústico a ruido aéreo entre placas, en falso techo de placas, con láminas viscoelásticas.
Aislamiento acústico a ruido aéreo entre placas, en falso techo de placas, con lámina viscoelástica autoadhesiva de alta densidad, de 4 mm de espesor.
Criterio de valoración económica: El precio no incluye el falso techo.
Incluye: Limpieza y preparación de la superficie soporte. Corte del aislamiento. Colocación del aislamiento en la placa ya montada.
Criterio de medición de proyecto: Superficie medida según documentación gráfica de Proyecto.
Criterio de medición de obra: Se medirá la superficie realmente ejecutada según especificaciones de Proyecto.

| Código | Ud | Descripción | Rendimiento | Precio | Importe |
|---|---|---|---|---|---|
| mt16ptd060ef | m² | Lámina viscoelástica autoadhesiva de alta densidad, de 4 mm de espesor; con 38,3 dB de índice global de reducción acústica, Rw. (material) | 1.05 | 7.9 | 8.295 |
| mo054 | h | Oficial 1ª montador de aislamientos. (mano de obra) | 0.067 | 22.74 | 1.524 |
| mo101 | h | Ayudante montador de aislamientos. (mano de obra) | 0.067 | 21.02 | 1.408 |
| % | % | Costes directos complementarios | 2 % | 11.227 | 0.225 |
|  |  | Costes directos |  |  | 11.452 |

Residuos:
- colocación: mt16ptd060ef; factor de residuo 0.0601568

## Recursos

**mt16ptd060ef** m² Lámina viscoelástica autoadhesiva de alta densidad
Datos técnicos: Coste energético 214.009 MJ; Emisión de CO2 6.424 kg; Código LER 17 03 02; Masa del elemento 5.7 kg; Volumen 0.0057 m3
Residuos:
- embalaje: re170203 Plástico. (componente de residuo); rendimiento 0.056 kg; Código LER 17 02 03; Masa del elemento 1 kg; Volumen 0.001667 m3
