# Sellado estanco de tubo para paso de instalaciones con tapón, en paramento de madera

- Propiedad del archivo: CYPE Ingenieros S.A.
- Formato: FIEBDC-3/2016
- Programa: Generador de precios de la construcción. CYPE Ingenieros, S.A.
- Fecha: 10/06/2024
- Divisa: EUR
- Costes indirectos: 3 %
- IVA: 21 %

## N Aislamientos e impermeabilizaciones

### NE Estanqueidad

#### NEI Instalaciones

**NEI030** Ud Sellado estanco de tubo para paso de instalaciones con tapón, en paramento de madera.
Sellado estanco de tubo para paso de instalaciones con tapón de elastómero termoplástico, de 16 mm de diámetro exterior y 11 mm de diámetro interior, en paramento de madera.
Incluye: Perforación de la pieza. Colocación de la pieza.
Criterio de medición de proyecto: Número de unidades previstas, según documentación gráfica de Proyecto.
Criterio de medición de obra: Se medirá el número de unidades realmente ejecutadas según especificaciones de Proyecto.

| Código | Ud | Descripción | Rendimiento | Precio | Importe |
|---|---|---|---|---|---|
| mt15sbi100aa | Ud | Tapón de elastómero termoplástico, de 16 mm de diámetro exterior y 11 mm de diámetro interior, rango de temperatura de trabajo de -50 a 90°C. (material) | 1 | 0.78 | 0.780 |
| mo101 | h | Ayudante montador de aislamientos. (mano de obra) | 0.005 | 21.02 | 0.105 |
| % | % | Costes directos complementarios | 2 % | 0.885 | 0.018 |
|  |  | Costes directos |  |  | 0.903 |

## Recursos

**mt15sbi100aa** Ud Tapón de elastómero termoplástico
Datos técnicos: Coste energético 0.933 MJ; Emisión de CO2 0.051 kg
Residuos:
- embalaje: re150101 Envases de papel y cartón. (componente de residuo); rendimiento 0.009 kg; Código LER 15 01 01; Masa del elemento 1 kg; Volumen 0.001333 m3
- embalaje: re170203 Plástico. (componente de residuo); rendimiento 0.005 kg; Código LER 17 02 03; Masa del elemento 1 kg; Volumen 0.001667 m3
