# Cubierta plana transitable, no ventilada, ajardinada intensiva. Sistema Urban Farm "PROJAR"

- Propiedad del archivo: CYPE Ingenieros S.A.
- Formato: FIEBDC-3/2016
- Programa: Generador de precios de la construcción. CYPE Ingenieros, S.A.
- Fecha: 10/06/2024
- Divisa: EUR
- Costes indirectos: 3 %
- IVA: 21 %

## Q Cubiertas

### QV Sistemas de cubiertas verdes

#### QVI Intensivas

**QVI040** m² Cubierta plana transitable, no ventilada, ajardinada intensiva. Sistema Urban Farm "PROJAR".
Cubierta plana transitable, no ventilada, ajardinada intensiva, sistema Urban Farm "PROJAR", pendiente del 1% al 5%. FORMACIÓN DE PENDIENTES: mediante encintado de limatesas, limahoyas y juntas con maestras de ladrillo cerámico hueco doble y capa de arcilla expandida, vertida en seco y consolidada en su superficie con lechada de cemento, proporcionando una resistencia a compresión de 1 MPa y con una conductividad térmica de 0,087 W/(mK), con espesor medio de 10 cm; con capa de regularización de mortero de cemento, industrial, M-5 de 4 cm de espesor, acabado fratasado; IMPERMEABILIZACIÓN: tipo bicapa, adherida, compuesta por una lámina de betún modificado con elastómero SBS, LBM(SBS)-30-FV, con armadura de fieltro de fibra de vidrio de 60 g/m², de superficie no protegida y una lámina de betún modificado con elastómero SBS, LBM(SBS)-50/G-FP, con armadura de fieltro de poliéster reforzado y estabilizado de 150 g/m², con autoprotección mineral de color verde, con resistencia a la penetración de raíces, totalmente adheridas con soplete, sin coincidir sus juntas; CAPA SEPARADORA BAJO PROTECCIÓN: fieltro de protección y retención GTW-500 "PROJAR", de geotextil no tejido sintético, compuesto por un 70% de fibras de polietersulfona y un 30% de fibras de polipropileno unidas por agujeteado, de 2,5 mm de espesor, retención de agua 7 l/m², permeabilidad al agua 56 mm/s, resistencia a la tracción longitudinal 10 kN/m, resistencia CBR a punzonamiento 3,0 kN, abertura característica 0,079 mm y masa superficial 500 g/m²; membrana antirraíces flexible de polietileno de alta densidad (HDPE), QRF-1000 "PROJAR", color negro, para evitar la penetración de raíces en la membrana impermeable; CAPA DRENANTE Y RETENEDORA DE AGUA: lámina drenante PR-DRAIN-40 "PROJAR" de poliestireno reciclado de alto impacto (HIPS), con nódulos de 40 mm de altura y perforaciones en la parte superior, colocada bajo la capa filtrante, solapando dos nódulos; CAPA FILTRANTE: filtro GTF-200 "PROJAR", de geotextil de fibras de polipropileno; CAPA DE PROTECCIÓN: sustrato CoverPro Urban Farm "PROJAR", compuesto de mantillo, fibra de coco, arena, compost y fertilizante; con pH inferior o igual a 7, de 450 mm de espesor. Incluso cantos rodados para el relleno del espacio entre el borde de la cubierta y la vegetación.
Criterio de valoración económica: El precio no incluye la vegetación.
Incluye: Replanteo de los puntos singulares. Replanteo de las pendientes y trazado de limatesas, limahoyas y juntas. Formación de pendientes mediante encintado de limatesas, limahoyas y juntas con maestras de ladrillo. Relleno de juntas con poliestireno expandido. Vertido en seco de la arcilla expandida hasta alcanzar el nivel de coronación de las maestras, y consolidación con lechada de cemento. Vertido, extendido y regleado de la capa de mortero de regularización. Limpieza y preparación de la superficie. Aplicación de la emulsión asfáltica. Colocación de la impermeabilización. Colocación de la capa separadora bajo protección. Colocación de la capa drenante y retenedora de agua. Colocación de la capa filtrante. Extendido del sustrato. Relleno del espacio entre el borde de la cubierta y la vegetación con cantos rodados.
Criterio de medición de proyecto: Superficie medida en proyección horizontal, según documentación gráfica de Proyecto, desde las caras interiores de los antepechos o petos perimetrales que la limitan.
Criterio de medición de obra: Se medirá, en proyección horizontal, la superficie realmente ejecutada según especificaciones de Proyecto, desde las caras interiores de los antepechos o petos perimetrales que la limitan.

| Código | Ud | Descripción | Rendimiento | Precio | Importe |
|---|---|---|---|---|---|
| mt04lvc010c | Ud | Ladrillo cerámico hueco doble, para revestir, 24x11,5x9 cm, para uso en fábrica protegida (pieza P), densidad 780 kg/m³, según UNE-EN 771-1. (material) | 3 | 0.29 | 0.870 |
| mt01arl030a | m³ | Arcilla expandida, suministrada en sacos, según UNE-EN 13055-1. (material) | 0.1 | 144.49 | 14.449 |
| mt09lec020b | m³ | Lechada de cemento CEM II/B-P 32,5 N 1/3. (material) | 0.01 | 112.6 | 1.126 |
| mt08aaa010a | m³ | Agua. (material) | 0.014 | 1.5 | 0.021 |
| mt09mif010ca | t | Mortero industrial para albañilería, de cemento, color gris, categoría M-5 (resistencia a compresión 5 N/mm²), suministrado en sacos, según UNE-EN 998-2. (material) | 0.075 | 53.48 | 4.011 |
| mt16pea020b | m² | Panel rígido de poliestireno expandido, según UNE-EN 13163, mecanizado lateral recto, de 20 mm de espesor, resistencia térmica 0,55 m²K/W, conductividad térmica 0,036 W/(mK), para junta de dilatación. (material) | 0.01 | 1.34 | 0.013 |
| mt14iea020c | kg | Emulsión asfáltica aniónica con cargas tipo EB, según UNE 104231. (material) | 0.3 | 3.3 | 0.990 |
| mt14lba010a | m² | Lámina de betún modificado con elastómero SBS, LBM(SBS)-30-FV, de 2,5 mm de espesor, masa nominal 3 kg/m², con armadura de fieltro de fibra de vidrio de 60 g/m², de superficie no protegida. Según UNE-EN 13707. (material) | 1.1 | 4.8 | 5.280 |
| mt14lga010oc | m² | Lámina de betún modificado con elastómero SBS, LBM(SBS)-50/G-FP, de 3,5 mm de espesor, masa nominal 5 kg/m², con armadura de fieltro de poliéster reforzado y estabilizado de 150 g/m², con autoprotección mineral de color verde, con resistencia a la penetración de raíces. Según UNE-EN 13707. (material) | 1.1 | 10.36 | 11.396 |
| mt14lbp020a | m² | Membrana antirraíces flexible de polietileno de baja densidad (LDPE), QRF-500 "PROJAR", color negro, con resistencia a los productos bituminosos y a los aceites, suministrada en rollos de 4x25 m; para cubiertas verdes. (material) | 1.03 | 3.85 | 3.966 |
| mt14lbp040p | m² | Fieltro de protección y retención GTW-500 "PROJAR", de geotextil no tejido sintético, compuesto por un 70% de fibras de polietersulfona y un 30% de fibras de polipropileno unidas por agujeteado, de 2,5 mm de espesor, retención de agua 7 l/m², permeabilidad al agua 56 mm/s, resistencia a la tracción longitudinal 10 kN/m, resistencia CBR a punzonamiento 3 kN, abertura característica 0,079 mm y masa superficial 500 g/m², suministrado en rollos. (material) | 1.1 | 3 | 3.300 |
| mt14lbp030Cb | m² | Lámina drenante y retenedora de agua, PR-DRAIN-40 "PROJAR", de poliestireno reciclado de alto impacto (HIPS), con nódulos de 40 mm de altura y perforaciones en la parte superior, resistencia a la compresión 280 kN/m², retención de agua superior a 23 l/m², capacidad de drenaje 1,22 l/(s·m) con una pendiente del 2%, suministrada en placas de 204x104 cm. (material) | 1.1 | 13.84 | 15.224 |
| mt14lbp050x | m² | Filtro GTF-200 "PROJAR", de geotextil no tejido sintético, compuesto por fibras de polipropileno unidas por agujeteado, con una resistencia a la tracción longitudinal de 16 kN/m, una resistencia a la tracción transversal de 16 kN/m, una apertura de cono al ensayo de perforación dinámica según UNE-EN ISO 13433 inferior a 23 mm, resistencia CBR a punzonamiento 2,35 kN, abertura característica 0,1 mm y una masa superficial de 200 g/m², suministrado en rollos. (material) | 1.1 | 2.16 | 2.376 |
| mt48sap010j | m³ | Sustrato CoverPro Urban Farm "PROJAR", compuesto de mantillo, fibra de coco, arena, compost y fertilizante; con pH inferior o igual a 7, suministrado en sacos Big Bag, para cubiertas verdes. (material) | 0.608 | 95 | 57.760 |
| mt01arc010 | t | Cantos rodados lavados, de granulometría comprendida entre 16 y 32 mm. (material) | 0.04 | 21.65 | 0.866 |
| mo020 | h | Oficial 1ª construcción. (mano de obra) | 0.09 | 22.13 | 1.992 |
| mo113 | h | Peón ordinario construcción. (mano de obra) | 0.29 | 20.78 | 6.026 |
| mo029 | h | Oficial 1ª aplicador de láminas impermeabilizantes. (mano de obra) | 0.364 | 22.13 | 8.055 |
| mo067 | h | Ayudante aplicador de láminas impermeabilizantes. (mano de obra) | 0.364 | 21.02 | 7.651 |
| mo040 | h | Oficial 1ª jardinero. (mano de obra) | 0.138 | 22.13 | 3.054 |
| mo086 | h | Ayudante jardinero. (mano de obra) | 0.138 | 21.02 | 2.901 |
| % | % | Costes directos complementarios | 2 % | 151.327 | 3.027 |
|  |  | Costes directos |  |  | 154.354 |

Residuos:
- colocación: mt04lvc010c; factor de residuo 0.04494
- colocación: mt01arl030a Arcilla expandida, suministrada en sacos, según UNE-EN 13055-1; factor de residuo 0.003
- colocación: mt09lec020b Lechada de cemento CEM II/B-P 32,5 N 1/3; factor de residuo 0.0036
- colocación: mt09mif010ca; factor de residuo 0.0189
- colocación: mt16pea020b; factor de residuo 0.048
- colocación: mt14iea020c Emulsión asfáltica aniónica con cargas tipo EB, según UNE 104231; factor de residuo 0.007
- colocación: mt14lba010a; factor de residuo 0.07
- colocación: mt14lga010oc; factor de residuo 0.048016
- colocación: mt14lbp020a; factor de residuo 0.06
- colocación: mt14lbp040p; factor de residuo 0.07
- colocación: mt14lbp030Cb; factor de residuo 0.032475
- colocación: mt14lbp050x; factor de residuo 0.07
- colocación: mt48sap010j; factor de residuo 0.003
- colocación: mt01arc010 Cantos rodados lavados, de granulometría comprendida entre 16 y 32 mm; factor de residuo 0.0039739

## Recursos

**mt04lvc010c** Ud Ladrillo cerámico hueco doble
Datos técnicos: Coste energético 7.025 MJ; Emisión de CO2 0.442 kg; Código LER 17 01 02; Masa del elemento 1.9 kg; Volumen 0.00152 m3
Residuos:
- embalaje: re170201 Madera. (componente de residuo); rendimiento 0.01 kg; Código LER 17 02 01; Masa del elemento 1 kg; Volumen 0.000909 m3
- embalaje: re170203 Plástico. (componente de residuo); rendimiento 0.001 kg; Código LER 17 02 03; Masa del elemento 1 kg; Volumen 0.001667 m3

**mt01arl030a** m³ Arcilla expandida, suministrada en sacos, según UNE-EN 13055-1
Datos técnicos: Coste energético 1051.540 MJ; Emisión de CO2 67.918 kg; Código LER 01 04 09; Masa del elemento 350 kg; Volumen 0.21875 m3
Residuos:
- embalaje: re170203 Plástico; rendimiento 1.75 kg

**mt09lec020b** m³ Lechada de cemento CEM II/B-P 32,5 N 1/3
Datos técnicos: Coste energético 3724.000 MJ; Emisión de CO2 323.000 kg; Código LER 17 01 01; Masa del elemento 1900 kg; Volumen 1.266667 m3

**mt08aaa010a** m³ Agua
Datos técnicos: Coste energético 60.000 MJ; Emisión de CO2 30.000 kg

**mt09mif010ca** t Mortero industrial para albañilería
Datos técnicos: Coste energético 2050.870 MJ; Emisión de CO2 177.583 kg; Código LER 17 01 01; Masa del elemento 1000 kg; Volumen 0.666667 m3
Residuos:
- embalaje: re150101 Envases de papel y cartón. (componente de residuo); rendimiento 8.571 kg; Código LER 15 01 01; Masa del elemento 1 kg; Volumen 0.001333 m3
- embalaje: re170201 Madera; rendimiento 0.463 kg
- embalaje: re170203 Plástico; rendimiento 0.241 kg

**mt16pea020b** m² Panel rígido de poliestireno expandido
Datos técnicos: Coste energético 57.501 MJ; Emisión de CO2 1.999 kg; Código LER 17 06 04; Masa del elemento 0.6 kg; Volumen 0.001 m3
Residuos:
- embalaje: re170203 Plástico; rendimiento 0.024 kg

**mt14iea020c** kg Emulsión asfáltica aniónica con cargas tipo EB, según UNE 104231
Datos técnicos: Coste energético 31.940 MJ; Emisión de CO2 0.230 kg; Código LER 17 03 02; Masa del elemento 1 kg; Volumen 0.001 m3

**mt14lba010a** m² Lámina de betún modificado con elastómero SBS
Datos técnicos: Coste energético 176.114 MJ; Emisión de CO2 4.981 kg; Código LER 17 03 02; Masa del elemento 3 kg; Volumen 0.003 m3
Residuos:
- embalaje: re170203 Plástico; rendimiento 0.05 kg

**mt14lga010oc** m² Lámina de betún modificado con elastómero SBS
Datos técnicos: Coste energético 291.511 MJ; Emisión de CO2 8.201 kg; Código LER 17 03 02; Masa del elemento 5 kg; Volumen 0.005 m3
Residuos:
- embalaje: re170203 Plástico; rendimiento 0.063 kg

**mt14lbp020a** m² Membrana antirraíces flexible de polietileno de baja densidad (LDPE)
Datos técnicos: Coste energético 66.734 MJ; Emisión de CO2 2.400 kg; Código LER 17 06 04; Masa del elemento 0.47 kg; Volumen 0.000783 m3
Residuos:
- embalaje: re170203 Plástico; rendimiento 0.024 kg

**mt14lbp040p** m² Fieltro de protección y retención GTW-500 "PROJAR"
Datos técnicos: Coste energético 53.284 MJ; Emisión de CO2 2.646 kg; Código LER 17 02 03; Masa del elemento 0.5 kg; Volumen 0.000833 m3
Residuos:
- embalaje: re170203 Plástico; rendimiento 0.05 kg

**mt14lbp030Cb** m² Lámina drenante y retenedora de agua
Datos técnicos: Coste energético 12.936 MJ; Emisión de CO2 0.723 kg; Código LER 17 06 04; Masa del elemento 1.92 kg; Volumen 0.0032 m3
Residuos:
- embalaje: re170203 Plástico; rendimiento 0.03 kg

**mt14lbp050x** m² Filtro GTF-200 "PROJAR"
Datos técnicos: Coste energético 25.789 MJ; Emisión de CO2 0.863 kg; Código LER 17 06 04; Masa del elemento 0.2 kg; Volumen 0.000333 m3
Residuos:
- embalaje: re170203 Plástico; rendimiento 0.024 kg

**mt48sap010j** m³ Sustrato CoverPro Urban Farm "PROJAR"
Datos técnicos: Coste energético 32240.813 MJ; Emisión de CO2 -398.580 kg; Código LER 01 04 08; Masa del elemento 1950 kg; Volumen 1.3 m3

**mt01arc010** t Cantos rodados lavados, de granulometría comprendida entre 16 y 32 mm
Datos técnicos: Coste energético 75.000 MJ; Emisión de CO2 4.000 kg; Código LER 01 04 08; Masa del elemento 1000 kg; Volumen 0.666667 m3
