# Revestimiento exterior con plaquetas de ladrillo cerámico cara vista montadas sobre una malla. Colocación en capa fina

- Propiedad del archivo: CYPE Ingenieros S.A.
- Formato: FIEBDC-3/2016
- Programa: Generador de precios de la construcción. CYPE Ingenieros, S.A.
- Fecha: 21/05/2024
- Divisa: EUR
- Costes indirectos: 3 %
- IVA: 21 %

## R Revestimientos y trasdosados

### RA De piezas rígidas en paramentos verticales

#### RAM De plaquetas de ladrillo cerámico cara vista

**RAM030** m² Revestimiento exterior con plaquetas de ladrillo cerámico cara vista montadas sobre una malla. Colocación en capa fina.
Revestimiento exterior con plaquetas de ladrillo cerámico cara vista macizo de elaboración mecánica, de 230x37x15 mm, color blanco montadas sobre una malla de 600x250 mm. SOPORTE: paramento de hormigón, vertical. COLOCACIÓN: en capa fina y mediante doble encolado con adhesivo cementoso mejorado, C2 TE S1, según UNE-EN 12004, deformable, con deslizamiento reducido y tiempo abierto ampliado. REJUNTADO: con mortero de cemento, industrial, M-7,5, color blanco, en juntas de 16 mm de espesor.
Criterio de valoración económica: El precio no incluye las piezas especiales ni la resolución de puntos singulares.
Incluye: Preparación de la superficie soporte. Replanteo de los niveles, de la disposición de piezas y de las juntas. Corte de las mallas. Preparación y aplicación del material de colocación. Formación de juntas de movimiento. Colocación de las piezas. Rejuntado. Acabado y limpieza final.
Criterio de medición de proyecto: Superficie medida según documentación gráfica de Proyecto, deduciendo los huecos de superficie mayor de 3 m². No se ha incrementado la medición por roturas y recortes, ya que en la descomposición se ha considerado un 5% más de piezas.
Criterio de medición de obra: Se medirá la superficie realmente ejecutada según especificaciones de Proyecto, deduciendo los huecos de superficie mayor de 3 m².

| Código | Ud | Descripción | Rendimiento | Precio | Importe |
|---|---|---|---|---|---|
| mt09mcp100h | kg | Adhesivo cementoso mejorado, C2 TE S1, según UNE-EN 12004, deformable, con deslizamiento reducido y tiempo abierto ampliado, color blanco, a base de cemento de alta resistencia, áridos seleccionados, aditivos y resinas sintéticas, para la colocación en capa fina de todo tipo de piezas cerámicas en paramentos verticales interiores y exteriores y pavimentos interiores y exteriores. (material) | 8 | 0.66 | 5.280 |
| mt19pel010a | m² | Plaquetas de ladrillo cerámico cara vista macizo de elaboración mecánica, de 230x37x15 mm, color blanco, montadas sobre una malla de 600x250 mm, con una junta de separación entre plaquetas de 16 mm, según UNE-EN 771-1. (material) | 1.05 | 34.82 | 36.561 |
| mt09mif010pa | t | Mortero industrial para albañilería, de cemento, color blanco, categoría M-7,5 (resistencia a compresión 7,5 N/mm²), suministrado en sacos, según UNE-EN 998-2. (material) | 0.01 | 81.97 | 0.820 |
| mo024 | h | Oficial 1ª alicatador. (mano de obra) | 0.6 | 22.13 | 13.278 |
| mo062 | h | Ayudante alicatador. (mano de obra) | 0.6 | 21.02 | 12.612 |
| % | % | Costes directos complementarios | 2 % | 68.551 | 1.371 |
|  |  | Costes directos |  |  | 69.922 |

Residuos:
- colocación: mt09mcp100h; factor de residuo 0.07
- colocación: mt19pel010a; factor de residuo 0.0346774
- colocación: mt09mif010pa; factor de residuo 0.0063

## Recursos

**mt09mcp100h** kg Adhesivo cementoso mejorado
Datos técnicos: Coste energético 3.871 MJ; Emisión de CO2 0.344 kg; Código LER 17 09 04; Masa del elemento 1 kg; Volumen 0.000667 m3
Residuos:
- embalaje: re170203 Plástico. (componente de residuo); rendimiento 0.003 kg; Código LER 17 02 03; Masa del elemento 1 kg; Volumen 0.001667 m3

**mt19pel010a** m² Plaquetas de ladrillo cerámico cara vista macizo de elaboración mecánica
Datos técnicos: Coste energético 103.223 MJ; Emisión de CO2 7.485 kg; Código LER 17 01 03; Masa del elemento 25.8 kg; Volumen 0.02064 m3
Residuos:
- embalaje: re150101 Envases de papel y cartón. (componente de residuo); rendimiento 0.191 kg; Código LER 15 01 01; Masa del elemento 1 kg; Volumen 0.001333 m3
- embalaje: re170201 Madera. (componente de residuo); rendimiento 0.026 kg; Código LER 17 02 01; Masa del elemento 1 kg; Volumen 0.000909 m3

**mt09mif010pa** t Mortero industrial para albañilería
Datos técnicos: Coste energético 2101.336 MJ; Emisión de CO2 182.161 kg; Código LER 17 01 01; Masa del elemento 1000 kg; Volumen 0.666667 m3
Residuos:
- embalaje: re150101 Envases de papel y cartón; rendimiento 14.286 kg
- embalaje: re170201 Madera; rendimiento 0.769 kg
- embalaje: re170203 Plástico; rendimiento 0.301 kg
