# Revestimiento mural con papel de vinilo

- Propiedad del archivo: CYPE Ingenieros S.A.
- Formato: FIEBDC-3/2016
- Programa: Generador de precios de la construcción. CYPE Ingenieros, S.A.
- Fecha: 22/03/2024
- Divisa: EUR
- Costes indirectos: 3 %
- IVA: 21 %

## R Revestimientos y trasdosados

### RD Decorativos

#### RDP De papel

**RDP010** m² Revestimiento mural con papel de vinilo.
Revestimiento mural con papel de vinilo, de 235 g/m². Colocación en obra: con cola celulósica, soluble en agua.
Incluye: Limpieza y preparación de la superficie soporte. Replanteo. Corte y preparación del revestimiento. Aplicación del adhesivo. Colocación y fijación del revestimiento. Limpieza del adhesivo sobrante y paso del rodillo aplastajuntas. Resolución de encuentros y puntos singulares.
Criterio de medición de proyecto: Superficie medida según documentación gráfica de Proyecto, deduciendo los huecos de superficie mayor de 2 m².
Criterio de medición de obra: Se medirá la superficie realmente ejecutada según especificaciones de Proyecto, deduciendo los huecos de superficie mayor de 2 m².

| Código | Ud | Descripción | Rendimiento | Precio | Importe |
|---|---|---|---|---|---|
| mt29cam020 | kg | Cola celulósica, soluble en agua, para papeles pintados. (material) | 0.01 | 11.12 | 0.111 |
| mt29pap010a | m² | Papel de vinilo, de 235 g/m², para revestimiento de paramentos verticales interiores. (material) | 1.1 | 4.3 | 4.730 |
| mo038 | h | Oficial 1ª pintor. (mano de obra) | 0.08 | 22.13 | 1.770 |
| mo076 | h | Ayudante pintor. (mano de obra) | 0.08 | 21.02 | 1.682 |
| % | % | Costes directos complementarios | 2 % | 8.293 | 0.166 |
|  |  | Costes directos |  |  | 8.459 |

Residuos:
- colocación: mt29cam020 Cola celulósica, soluble en agua, para papeles pintados; factor de residuo 0.03
- colocación: mt29pap010a Papel de vinilo, de 235 g/m², para revestimiento de paramentos verticales interiores; factor de residuo 0.044

## Recursos

**mt29cam020** kg Cola celulósica, soluble en agua, para papeles pintados
Datos técnicos: Coste energético 0.291 MJ; Emisión de CO2 0.014 kg; Código LER 17 09 04; Masa del elemento 1 kg; Volumen 0.000667 m3
Residuos:
- embalaje: re170203 Plástico. (componente de residuo); rendimiento 0.003 kg; Código LER 17 02 03; Masa del elemento 1 kg; Volumen 0.001667 m3

**mt29pap010a** m² Papel de vinilo, de 235 g/m², para revestimiento de paramentos verticales interiores
Datos técnicos: Coste energético 0.127 MJ; Emisión de CO2 0.200 kg; Código LER 20 01 01; Masa del elemento 0.235 kg; Volumen 0.000313 m3
