# Revestimiento de peldaño de terrazo

- Propiedad del archivo: CYPE Ingenieros S.A.
- Formato: FIEBDC-3/2016
- Programa: Generador de precios de la construcción. CYPE Ingenieros, S.A.
- Fecha: 22/03/2024
- Divisa: EUR
- Costes indirectos: 3 %
- IVA: 21 %

## R Revestimientos y trasdosados

### RE Escaleras

#### REC De terrazo

**REC030** Ud Revestimiento de peldaño de terrazo.
Revestimiento de peldaño recto de escalera de 100 cm de anchura, mediante forrado con peldaño prefabricado de terrazo, en "L", para interiores, uso normal, micrograno (menor o igual a 6 mm), color Marfil, longitud hasta 110 cm, con profundidad de huella de 23-32 cm y altura de contrahuella de 13-20 cm, pulido en fábrica, según UNE-EN 13748-1, cara y cantos pulidos, zanquín de terrazo micrograno (menor o igual a 6 mm), color Marfil, de una pieza a montacaballo, recibido todo ello con mortero de cemento M-5, con arena de miga, sobre un peldañeado previo (no incluido en este precio). Incluso rejuntado con la misma tonalidad de las piezas.
Incluye: Replanteo y corte de las piezas. Formación de encajes en esquinas y rincones. Humectación del peldañeado. Colocación con mortero de cemento. Tendido de cordeles. Colocación de las piezas. Colocación del zanquín. Relleno de juntas. Limpieza del tramo.
Criterio de medición de proyecto: Número de unidades previstas, según documentación gráfica de Proyecto.
Criterio de medición de obra: Se medirá el número de unidades realmente ejecutadas según especificaciones de Proyecto.

| Código | Ud | Descripción | Rendimiento | Precio | Importe |
|---|---|---|---|---|---|
| mt09mor010c | m³ | Mortero de cemento CEM II/B-P 32,5 N tipo M-5, confeccionado en obra con 250 kg/m³ de cemento y una proporción en volumen 1/6. (material) | 0.01 | 115.3 | 1.153 |
| mt18ppt010fa | Ud | Peldaño prefabricado de terrazo, en "L", para interiores, uso normal, micrograno (menor o igual a 6 mm), color Marfil, longitud hasta 110 cm, con profundidad de huella de 23-32 cm y altura de contrahuella de 13-20 cm, pulido en fábrica, según UNE-EN 13748-1. (material) | 1 | 30.36 | 30.360 |
| mt18zpt010m | m | Zanquín de terrazo micrograno (menor o igual a 6 mm), para interiores, color Marfil, de una pieza a montacaballo, para peldaño en "L". (material) | 0.4 | 17.2 | 6.880 |
| mo023 | h | Oficial 1ª solador. (mano de obra) | 0.22 | 22.13 | 4.869 |
| mo061 | h | Ayudante solador. (mano de obra) | 0.22 | 21.02 | 4.624 |
| % | % | Costes directos complementarios | 2 % | 47.886 | 0.958 |
|  |  | Costes directos |  |  | 48.844 |

Residuos:
- colocación: mt09mor010c; factor de residuo 0.0036
- colocación: mt18ppt010fa; factor de residuo 0.0123

## Recursos

**mt09mor010c** m³ Mortero de cemento CEM II/B-P 32,5 N tipo M-5
Datos técnicos: Coste energético 3724.000 MJ; Emisión de CO2 323.000 kg; Código LER 17 01 01; Masa del elemento 1900 kg; Volumen 1.266667 m3

**mt18ppt010fa** Ud Peldaño prefabricado de terrazo
Datos técnicos: Coste energético 5.684 MJ; Emisión de CO2 3.995 kg; Código LER 17 01 07; Masa del elemento 26.51 kg; Volumen 0.021208 m3
Residuos:
- embalaje: re170201 Madera. (componente de residuo); rendimiento 0.026 kg; Código LER 17 02 01; Masa del elemento 1 kg; Volumen 0.000909 m3
- embalaje: re170203 Plástico. (componente de residuo); rendimiento 0.014 kg; Código LER 17 02 03; Masa del elemento 1 kg; Volumen 0.001667 m3
