# Base de mortero de cemento "MAPEI SPAIN"

- Propiedad del archivo: CYPE Ingenieros S.A.
- Formato: FIEBDC-3/2016
- Programa: Generador de precios de la construcción. CYPE Ingenieros, S.A.
- Fecha: 22/03/2024
- Divisa: EUR
- Costes indirectos: 3 %
- IVA: 21 %

## R Revestimientos y trasdosados

### RS Pavimentos

#### RSB Bases de pavimento y grandes recrecidos

**RSB025** m² Base de mortero de cemento "MAPEI SPAIN".
Base para pavimento interior, de 35 mm de espesor, de mortero de cemento, Topcem Pronto "MAPEI SPAIN", CT - C30 - F6 según UNE-EN 13813, aplicado manualmente, sobre lámina de aislamiento para formación de suelo flotante. Incluso banda de panel rígido de poliestireno expandido para la preparación de las juntas perimetrales de dilatación.
Criterio de valoración económica: El precio no incluye la lámina de aislamiento.
Incluye: Replanteo y marcado de niveles. Preparación de las juntas perimetrales de dilatación. Formación de maestras. Vertido y extendido del mortero. Regleado del mortero. Curado del mortero.
Criterio de medición de proyecto: Superficie medida según documentación gráfica de Proyecto.
Criterio de medición de obra: Se medirá la superficie realmente ejecutada según especificaciones de Proyecto, sin deducir la superficie ocupada por los pilares situados dentro de su perímetro.

| Código | Ud | Descripción | Rendimiento | Precio | Importe |
|---|---|---|---|---|---|
| mt16pea020a | m² | Panel rígido de poliestireno expandido, según UNE-EN 13163, mecanizado lateral recto, de 10 mm de espesor, resistencia térmica 0,25 m²K/W, conductividad térmica 0,036 W/(mK), para junta de dilatación. (material) | 0.1 | 0.92 | 0.092 |
| mt09map020a | kg | Mortero de cemento Topcem Pronto "MAPEI SPAIN", CT - C30 - F6 según UNE-EN 13813, a base de cemento, para formación de recrecidos. (material) | 66.5 | 0.33 | 21.945 |
| mq06hor010 | h | Hormigonera eléctrica con una capacidad de amasado de 160 l. (maquinaria) | 0.005 | 3.45 | 0.017 |
| mo020 | h | Oficial 1ª construcción. (mano de obra) | 0.12 | 22.13 | 2.656 |
| mo113 | h | Peón ordinario construcción. (mano de obra) | 0.12 | 20.78 | 2.494 |
| % | % | Costes directos complementarios | 2 % | 27.204 | 0.544 |
|  |  | Costes directos |  |  | 27.748 |

Residuos:
- colocación: mt16pea020a; factor de residuo 0.048
- colocación: mt09map020a; factor de residuo 0.07

## Recursos

**mt16pea020a** m² Panel rígido de poliestireno expandido
Datos técnicos: Coste energético 29.913 MJ; Emisión de CO2 1.057 kg; Código LER 17 06 04; Masa del elemento 0.3 kg; Volumen 0.0005 m3
Residuos:
- embalaje: re170203 Plástico. (componente de residuo); rendimiento 0.024 kg; Código LER 17 02 03; Masa del elemento 1 kg; Volumen 0.001667 m3

**mt09map020a** kg Mortero de cemento Topcem Pronto "MAPEI SPAIN"
Datos técnicos: Coste energético 2.251 MJ; Emisión de CO2 0.184 kg; Código LER 17 09 04; Masa del elemento 1 kg; Volumen 0.000667 m3
Residuos:
- embalaje: re170203 Plástico; rendimiento 0.003 kg
