# Pavimento de corcho deportivo indoor, área-elástico. Sistema Bio Sport Plus "BIOVALSURO"

- Propiedad del archivo: CYPE Ingenieros S.A.
- Formato: FIEBDC-3/2016
- Programa: Generador de precios de la construcción. CYPE Ingenieros, S.A.
- Fecha: 22/03/2024
- Divisa: EUR
- Costes indirectos: 3 %
- IVA: 21 %

## R Revestimientos y trasdosados

### RS Pavimentos

#### RSH Deportivos indoor

**RSH060** m² Pavimento de corcho deportivo indoor, área-elástico. Sistema Bio Sport Plus "BIOVALSURO".
Pavimento de corcho deportivo indoor, área-elástico según UNE-EN 14904, Bio Sport Plus "BIOVALSURO", formado por tablero fenólico de 15 mm de espesor con tratamiento antihumedad en su cara inferior, encolado y atornillado con un tablero fenólico de 12 mm de espesor y losetas de corcho de 6 mm de espesor en su cara superior, color a elegir, acabado con barniz al agua, resistencia al deslizamiento en condiciones secas según UNE-EN 14904 entre 80 y 110, peso 18,50 kg/m², absorción de impactos según UNE-EN 14808 mayor de 45%, altura total 52,5 mm, altura de rebote de pelota según UNE-EN 12235 >= 96%, Euroclase Bfl-s1 de reacción al fuego según UNE-EN 13501-1. COLOCACIÓN: con tornillos sobre pedestales de caucho de 19,5 mm de altura, sobre una base soporte sin riesgo de humedad ascendente.
Criterio de valoración económica: El precio no incluye la base soporte ni el marcado y ejecución de las líneas de juego.
Incluye: Replanteo. Colocación del pavimento. Limpieza final.
Criterio de medición de proyecto: Superficie útil, medida según documentación gráfica de Proyecto, deduciendo los huecos de superficie mayor de 1 m².
Criterio de medición de obra: Se medirá la superficie realmente ejecutada según especificaciones de Proyecto, deduciendo los huecos de superficie mayor de 1 m².

| Código | Ud | Descripción | Rendimiento | Precio | Importe |
|---|---|---|---|---|---|
| mt18pdc010a | m² | Pavimento de corcho deportivo indoor, área-elástico según UNE-EN 14904, Bio Sport Plus "BIOVALSURO", formado por tablero fenólico de 15 mm de espesor con tratamiento antihumedad en su cara inferior, encolado y atornillado con un tablero fenólico de 12 mm de espesor y losetas de corcho de 6 mm de espesor en su cara superior, color a elegir, acabado con barniz al agua, resistencia al deslizamiento en condiciones secas según UNE-EN 14904 entre 80 y 110, peso 18,5 kg/m², absorción de impactos según UNE-EN 14808 mayor de 45%, altura total 52,5 mm, altura de rebote de pelota según UNE-EN 12235 >= 96%, Euroclase Bfl-s1 de reacción al fuego según UNE-EN 13501-1. Incluso tornillos de fijación y pedestales de caucho de 19,5 mm de altura. (material) | 1 | 82.89 | 82.890 |
| mo011 | h | Oficial 1ª montador. (mano de obra) | 0.726 | 22.74 | 16.509 |
| mo080 | h | Ayudante montador. (mano de obra) | 0.726 | 21.02 | 15.261 |
| % | % | Costes directos complementarios | 2 % | 114.660 | 2.293 |
|  |  | Costes directos |  |  | 116.953 |
