# Revestimiento de pavimento industrial o decorativo, sistema Cuarzo Coloreado "PINTURAS ISAVAL"

- Propiedad del archivo: CYPE Ingenieros S.A.
- Formato: FIEBDC-3/2016
- Programa: Generador de precios de la construcción. CYPE Ingenieros, S.A.
- Fecha: 22/03/2024
- Divisa: EUR
- Costes indirectos: 3 %
- IVA: 21 %

## R Revestimientos y trasdosados

### RS Pavimentos

#### RSI Sistemas de pavimentos industriales y decorativos

**RSI070** m² Revestimiento de pavimento industrial o decorativo, sistema Cuarzo Coloreado "PINTURAS ISAVAL".
Revestimiento de pavimento industrial o decorativo, realizado sobre base de hormigón endurecido, con el sistema Cuarzo Coloreado "PINTURAS ISAVAL", apto para almacenes, en interiores, mediante la aplicación sucesiva de: imprimación epoxi, reguladora de la absorción, Epoxi Sellador Incoloro 100% Sólidos "PINTURAS ISAVAL" (0,3 kg/m²), endurecida superficialmente mediante espolvoreo con árido silíceo, Áridos Saturación, "PINTURAS ISAVAL" (3,5 kg/m²); capa base formada por una mezcla de pintura para interior, Epoxi Autonivelante 100% Sólidos "PINTURAS ISAVAL", de dos componentes a base de resina epoxi, color verde, acabado brillante, textura lisa, de altas prestaciones y resistencia a la abrasión y árido silíceo, Áridos Saturación, "PINTURAS ISAVAL", con una proporción en peso 1:0,5 (1 kg/m²); capa decorativa de cuarzo coloreado, tipo Cuarzo 01, "PINTURAS ISAVAL" (3,5 kg/m²); y capa de sellado con pintura para interior, Isalpox Multicapa "PINTURAS ISAVAL", de dos componentes a base de resina epoxi, incolora, acabado brillante (0,6 kg/m²).
Criterio de valoración económica: El precio no incluye la superficie soporte ni la ejecución y el sellado de las juntas.
Incluye: Limpieza de la superficie soporte. Replanteo de las juntas y paños de trabajo. Aplicación de la imprimación. Espolvoreo con árido de sílice. Aplicación de la capa base. Espolvoreo con árido coloreado. Aplicación de la capa de sellado. Limpieza final del pavimento.
Criterio de medición de proyecto: Superficie medida en proyección horizontal, según documentación gráfica de Proyecto.
Criterio de medición de obra: Se medirá, en proyección horizontal, la superficie realmente ejecutada según especificaciones de Proyecto.

| Código | Ud | Descripción | Rendimiento | Precio | Importe |
|---|---|---|---|---|---|
| mt27pfs060a | kg | Imprimación epoxi, reguladora de la absorción, Epoxi Sellador Incoloro 100% Sólidos "PINTURAS ISAVAL", para aplicar con brocha, rodillo o pistola. (material) | 0.3 | 28.63 | 8.589 |
| mt01adi010a | kg | Árido silíceo, Áridos Saturación, "PINTURAS ISAVAL". (material) | 3.833 | 1.49 | 5.711 |
| mt27pxi020a | kg | Pintura para interior, Epoxi Autonivelante 100% Sólidos "PINTURAS ISAVAL", de dos componentes a base de resina epoxi, color verde, acabado brillante, textura lisa, de altas prestaciones y resistencia a la abrasión; para aplicar con brocha, rodillo o pistola. (material) | 0.666 | 26.81 | 17.855 |
| mt01adi020a | kg | Cuarzo coloreado, tipo Cuarzo 01, "PINTURAS ISAVAL". (material) | 3.5 | 2.47 | 8.645 |
| mt27pxi040a | l | Pintura para interior, Isalpox Multicapa "PINTURAS ISAVAL", de dos componentes a base de resina epoxi, incolora, acabado brillante; para aplicar con brocha, rodillo o pistola. (material) | 0.6 | 30.98 | 18.588 |
| mo121 | h | Oficial 1ª aplicador de pavimentos industriales. (mano de obra) | 0.28 | 22.13 | 6.196 |
| mo122 | h | Ayudante aplicador de pavimentos industriales. (mano de obra) | 0.38 | 21.02 | 7.988 |
| % | % | Costes directos complementarios | 2 % | 73.572 | 1.471 |
|  |  | Costes directos |  |  | 75.043 |

Residuos:
- colocación: mt27pfs060a; factor de residuo 0.03
- colocación: mt01adi010a Árido silíceo, Áridos Saturación, "PINTURAS ISAVAL"; factor de residuo 0.003
- colocación: mt27pxi020a; factor de residuo 0.0275
- colocación: mt01adi020a Cuarzo coloreado, tipo Cuarzo 01, "PINTURAS ISAVAL"; factor de residuo 0.003
- colocación: mt27pxi040a; factor de residuo 0.0275

## Recursos

**mt27pfs060a** kg Imprimación epoxi
Datos técnicos: Coste energético 75.527 MJ; Emisión de CO2 2.872 kg; Código LER 17 09 04; Masa del elemento 1 kg; Volumen 0.000667 m3
Residuos:
- embalaje: re170203 Plástico. (componente de residuo); rendimiento 0.003 kg; Código LER 17 02 03; Masa del elemento 1 kg; Volumen 0.001667 m3

**mt01adi010a** kg Árido silíceo, Áridos Saturación, "PINTURAS ISAVAL"
Datos técnicos: Coste energético 0.075 MJ; Emisión de CO2 0.004 kg; Código LER 01 04 08; Masa del elemento 1 kg; Volumen 0.000667 m3

**mt27pxi020a** kg Pintura para interior
Datos técnicos: Coste energético 31.490 MJ; Emisión de CO2 1.556 kg; Código LER 08 01 11; Masa del elemento 1 kg; Volumen 0.001111 m3
Residuos:
- embalaje: re170203 Plástico; rendimiento 0.045 kg

**mt01adi020a** kg Cuarzo coloreado, tipo Cuarzo 01, "PINTURAS ISAVAL"
Datos técnicos: Coste energético 0.075 MJ; Emisión de CO2 0.004 kg; Código LER 01 04 08; Masa del elemento 1 kg; Volumen 0.000667 m3

**mt27pxi040a** l Pintura para interior
Datos técnicos: Coste energético 31.587 MJ; Emisión de CO2 1.561 kg; Código LER 08 01 11; Masa del elemento 1.05 kg; Volumen 0.001167 m3
Residuos:
- embalaje: re170203 Plástico; rendimiento 0.032 kg
