# Rodapié laminado

- Propiedad del archivo: CYPE Ingenieros S.A.
- Formato: FIEBDC-3/2016
- Programa: Generador de precios de la construcción. CYPE Ingenieros, S.A.
- Fecha: 22/03/2024
- Divisa: EUR
- Costes indirectos: 3 %
- IVA: 21 %

## R Revestimientos y trasdosados

### RS Pavimentos

#### RSL Laminados

**RSL020** m Rodapié laminado.
Rodapié de MDF, de 58x12 mm, recubierto con una lámina plástica de imitación de madera, color a elegir, fijado al paramento mediante clavos. Incluso cera de relleno para el sellado de orificios.
Incluye: Replanteo. Corte de las piezas. Fijación de las piezas sobre el paramento. Sellado de orificios. Resolución de esquinas y encuentros.
Criterio de medición de proyecto: Longitud medida según documentación gráfica de Proyecto, sin incluir huecos de puertas. No se ha incrementado la medición por roturas y recortes, ya que en la descomposición se ha considerado un 5% más de piezas.
Criterio de medición de obra: Se medirá la longitud realmente ejecutada según especificaciones de Proyecto.

| Código | Ud | Descripción | Rendimiento | Precio | Importe |
|---|---|---|---|---|---|
| mt18rma040b | m | Rodapié de MDF, de 58x12 mm, recubierto con una lámina plástica de imitación de madera, color a elegir, y resistencia a la abrasión AC3, según UNE-EN 13329. (material) | 1.05 | 3 | 3.150 |
| mt18mva150a | Ud | Clavo de acero galvanizado con cabeza perdida, de 1,4 mm de diámetro y 25 mm de longitud. (material) | 2.5 | 0.02 | 0.050 |
| mt22www080 | kg | Cera de relleno, para tapar defectos superficiales de la madera. (material) | 0.008 | 64.34 | 0.515 |
| mo028 | h | Oficial 1ª instalador de pavimentos laminados. (mano de obra) | 0.12 | 22.13 | 2.656 |
| % | % | Costes directos complementarios | 2 % | 6.371 | 0.127 |
|  |  | Costes directos |  |  | 6.498 |

Residuos:
- colocación: mt18rma040b; factor de residuo 0.0130216

## Recursos

**mt18rma040b** m Rodapié de MDF, de 58x12 mm
Datos técnicos: Coste energético 63.101 MJ; Emisión de CO2 -0.851 kg; Código LER 17 02 01; Masa del elemento 0.463 kg; Volumen 0.000421 m3
Residuos:
- embalaje: re170203 Plástico. (componente de residuo); rendimiento 0.002 kg; Código LER 17 02 03; Masa del elemento 1 kg; Volumen 0.001667 m3
