# Complemento para librería de escayola

- Propiedad del archivo: CYPE Ingenieros S.A.
- Formato: FIEBDC-3/2016
- Programa: Generador de precios de la construcción. CYPE Ingenieros, S.A.
- Fecha: 21/05/2024
- Divisa: EUR
- Costes indirectos: 3 %
- IVA: 21 %

## R Revestimientos y trasdosados

### RT Falsos techos en interiores

#### RTP Prefabricados de escayola

**RTP245** Ud Complemento para librería de escayola.
Capitel para cornisa de escayola, de 11,5x11,5x21,3 cm, para formación de librería, recibido con cola para escayola. Incluso accesorios de fijación.
Incluye: Replanteo de la pieza. Humectación de las bases de fijación. Extendido de la cola. Colocación y rejuntado de la pieza. Repaso de encuentros entre piezas.
Criterio de medición de proyecto: Número de unidades previstas, según documentación gráfica de Proyecto.
Criterio de medición de obra: Se medirá el número de unidades realmente colocadas según especificaciones de Proyecto.

| Código | Ud | Descripción | Rendimiento | Precio | Importe |
|---|---|---|---|---|---|
| mt12rea180a | Ud | Capitel para cornisa de escayola, de 11,5x11,5x21,3 cm, para formación de librería. (material) | 1.05 | 3.76 | 3.948 |
| mt09eyc030 | kg | Cola para escayola. (material) | 0.05 | 0.35 | 0.018 |
| mo035 | h | Oficial 1ª escayolista. (mano de obra) | 0.21 | 22.13 | 4.647 |
| % | % | Costes directos complementarios | 2 % | 8.613 | 0.172 |
|  |  | Costes directos |  |  | 8.785 |
