# Inodoro bidé, "GROHE"

- Propiedad del archivo: CYPE Ingenieros S.A.
- Formato: FIEBDC-3/2016
- Programa: Generador de precios de la construcción. CYPE Ingenieros, S.A.
- Fecha: 22/03/2024
- Divisa: EUR
- Costes indirectos: 3 %
- IVA: 21 %

## S Señalización y equipamiento

### SA Aparatos sanitarios

#### SAA Inodoros bidé

**SAA020** Ud Inodoro bidé, "GROHE".
Inodoro bidé suspendido, color blanco, serie Sensia Arena, modelo 39 354 SH1 "GROHE", de 375x600x459 mm, con superficie antiadherente con tratamiento antibacteriano, asiento y tapa de Duroplast, con función de cierre amortiguado, tapa con apertura automática, sistema de agua caliente con calentador instantáneo, unidad de extracción de olores con filtro de carbón activo, secador con temperatura ajustable, brazo de ducha extensible y oscilante, ducha con temperatura, intensidad del agua y tiempo de flujo ajustables, brazo con cabezal para higiene femenina, protegido en posición de reposo, limpieza automática antes y después de cada uso, sistema de descarga Triple Vortex, sensor de presencia por infrarrojos, panel de control, luz nocturna en el interior, conexiones de suministro de agua y electricidad ocultas, alimentación a 220/240 V y 50-60 Hz, grado de protección IPX4, mando a distancia y posibilidad de control desde smartphone o tablet mediante aplicación para IOS (iPhone y iPad) y Android. Incluso elementos de fijación y silicona para sellado de juntas.
Criterio de valoración económica: El precio no incluye la cisterna.
Incluye: Replanteo. Colocación y fijación del aparato. Conexión a la red de evacuación. Conexión a la red de agua fría. Conexión a la red eléctrica. Montaje de accesorios y complementos. Comprobación de su correcto funcionamiento. Sellado de juntas.
Criterio de medición de proyecto: Número de unidades previstas, según documentación gráfica de Proyecto.
Criterio de medición de obra: Se medirá el número de unidades realmente colocadas según especificaciones de Proyecto.

| Código | Ud | Descripción | Rendimiento | Precio | Importe |
|---|---|---|---|---|---|
| mt30gro130a | Ud | Inodoro bidé suspendido, color blanco, serie Sensia Arena, modelo 39 354 SH1 "GROHE", de 375x600x459 mm, con superficie antiadherente con tratamiento antibacteriano, asiento y tapa de Duroplast, con función de cierre amortiguado, tapa con apertura automática, sistema de agua caliente con calentador instantáneo, unidad de extracción de olores con filtro de carbón activo, secador con temperatura ajustable, brazo de ducha extensible y oscilante, ducha con temperatura, intensidad del agua y tiempo de flujo ajustables, brazo con cabezal para higiene femenina, protegido en posición de reposo, limpieza automática antes y después de cada uso, sistema de descarga Triple Vortex, sensor de presencia por infrarrojos, panel de control, luz nocturna en el interior, conexiones de suministro de agua y electricidad ocultas, alimentación a 220/240 V y 50-60 Hz, grado de protección IPX4, mando a distancia y posibilidad de control desde smartphone o tablet mediante aplicación para IOS (iPhone y iPad) y Android, incluso elementos de fijación. (material) | 1 | 3143.7 | 3143.700 |
| mt30www005 | Ud | Cartucho de 300 ml de silicona ácida monocomponente, fungicida, para sellado de juntas en ambientes húmedos. (material) | 0.012 | 7.5 | 0.090 |
| mo008 | h | Oficial 1ª fontanero. (mano de obra) | 1.5 | 22.74 | 34.110 |
| % | % | Costes directos complementarios | 2 % | 3177.900 | 63.558 |
|  |  | Costes directos |  |  | 3241.458 |

Residuos:
- colocación: mt30www005 Cartucho de 300 ml de silicona ácida monocomponente, fungicida, para sellado de juntas en ambientes húmedos; factor de residuo 0.06

## Recursos

**mt30www005** Ud Cartucho de 300 ml de silicona ácida monocomponente, fungicida, para sellado de juntas en ambientes húmedos
Datos técnicos: Coste energético 87.088 MJ; Emisión de CO2 3.667 kg; Código LER 17 09 04; Masa del elemento 0.45 kg; Volumen 0.0003 m3
Residuos:
- embalaje: re170203 Plástico. (componente de residuo); rendimiento 0.1 kg; Código LER 17 02 03; Masa del elemento 1 kg; Volumen 0.001667 m3
