# Bastidor empotrado para lavabo mural

- Propiedad del archivo: CYPE Ingenieros S.A.
- Formato: FIEBDC-3/2016
- Programa: Generador de precios de la construcción. CYPE Ingenieros, S.A.
- Fecha: 22/03/2024
- Divisa: EUR
- Costes indirectos: 3 %
- IVA: 21 %

## S Señalización y equipamiento

### SA Aparatos sanitarios

#### SAL Lavabos

**SAL100** Ud Bastidor empotrado para lavabo mural.
Instalación empotrada en muro de fábrica de bastidor premontado de acero galvanizado, de 80 mm de profundidad, para lavabo mural, con fijaciones y tubo de desagüe con adaptador para 32, 40 y 50 mm de diámetro.
Incluye: Replanteo. Colocación y fijación. Conexión a la red de evacuación. Comprobación de su correcto funcionamiento.
Criterio de medición de proyecto: Número de unidades previstas, según documentación gráfica de Proyecto.
Criterio de medición de obra: Se medirá el número de unidades realmente colocadas según especificaciones de Proyecto.

| Código | Ud | Descripción | Rendimiento | Precio | Importe |
|---|---|---|---|---|---|
| mt30oli092a | Ud | Bastidor premontado de acero galvanizado, de 80 mm de profundidad, para lavabo mural, con fijaciones y tubo de desagüe con adaptador para 32, 40 y 50 mm de diámetro, para empotrar en muro de fábrica. (material) | 1 | 202.73 | 202.730 |
| mo008 | h | Oficial 1ª fontanero. (mano de obra) | 0.5 | 22.74 | 11.370 |
| % | % | Costes directos complementarios | 2 % | 214.100 | 4.282 |
|  |  | Costes directos |  |  | 218.382 |

## Recursos

**mt30oli092a** Ud Bastidor premontado de acero galvanizado
Datos técnicos: Coste energético 63.672 MJ; Emisión de CO2 5.457 kg
Residuos:
- embalaje: re150101 Envases de papel y cartón. (componente de residuo); rendimiento 0.072 kg; Código LER 15 01 01; Masa del elemento 1 kg; Volumen 0.001333 m3
