# Pozo de bombeo prefabricado, de poliéster reforzado con fibra de vidrio (PRFV)

- Propiedad del archivo: CYPE Ingenieros S.A.
- Formato: FIEBDC-3/2016
- Programa: Generador de precios de la construcción. CYPE Ingenieros, S.A.
- Fecha: 22/03/2024
- Divisa: EUR
- Costes indirectos: 3 %
- IVA: 21 %

## U Urbanización interior de la parcela

### UA Alcantarillado

#### UAO Pozos de bombeo

**UAO030** Ud Pozo de bombeo prefabricado, de poliéster reforzado con fibra de vidrio (PRFV).
Pozo de bombeo, monobloque, de poliéster reforzado con fibra de vidrio (PRFV), de 2000 mm de diámetro nominal y 2,5 m de altura nominal, con cono reductor de 800 mm de diámetro nominal en la boca, con los pates instalados, base con superficie lisa, una entrada con manguito de unión con junta elástica de 315 mm de diámetro, una salida de impulsión con conexión embridada de 110 mm de diámetro y tubo para ventilación, sobre solera de 30 cm de espesor de hormigón armado HA-30/B/20/XC4+XA2, encastre del cuerpo del colector 10 cm en dicha solera, ligeramente armada con malla electrosoldada ME 20x20 Ø 8-8 B 500 T 6x2,20 UNE-EN 10080 y losa alrededor de la boca del cono de 200x200 cm y 20 cm de espesor de hormigón en masa HM-30/B/20/X0+XA2; con cierre de tapa circular con bloqueo y marco de fundición clase D-400 según UNE-EN 124, instalado en calzadas de calles, incluyendo las peatonales, o zonas de aparcamiento para todo tipo de vehículos.
Criterio de valoración económica: El precio incluye los equipos y la maquinaria necesarios para el desplazamiento y la disposición en obra de los elementos, pero no incluye el equipo de bombeo, la excavación ni el relleno del trasdós.
Incluye: Replanteo. Colocación de la malla electrosoldada para la solera. Vertido y compactación del hormigón en formación de solera. Colocación del pozo. Conexionado de los colectores al pozo. Vertido y compactación del hormigón para formación de la losa alrededor de la boca del cono. Colocación de marco, tapa de registro y accesorios. Comprobación de su correcto funcionamiento. Realización de pruebas de servicio.
Criterio de medición de proyecto: Número de unidades previstas, según documentación gráfica de Proyecto.
Criterio de medición de obra: Se medirá el número de unidades realmente ejecutadas según especificaciones de Proyecto.

| Código | Ud | Descripción | Rendimiento | Precio | Importe |
|---|---|---|---|---|---|
| mt10haf010ernu | m³ | Hormigón HA-30/B/20/XC4+XA2, fabricado en central, con cemento SR. (material) | 1.473 | 115 | 169.395 |
| mt07ame010n | m² | Malla electrosoldada ME 20x20 Ø 8-8 B 500 T 6x2,20 UNE-EN 10080. (material) | 4.909 | 6.7 | 32.890 |
| mt11ras190a | Ud | Pozo de bombeo, monobloque, de poliéster reforzado con fibra de vidrio (PRFV), de 2000 mm de diámetro nominal y 2,5 m de altura nominal, con cono reductor de 800 mm de diámetro nominal en la boca, con los pates instalados, base con superficie lisa, una entrada con manguito de unión con junta elástica de 315 mm de diámetro, una salida de impulsión con conexión embridada de 110 mm de diámetro y tubo para ventilación, según UNE-EN 13598-2. (material) | 1 | 2886.92 | 2886.920 |
| mt10hmf010rRb | m³ | Hormigón HM-30/B/20/X0+XA2, fabricado en central, con cemento SR. (material) | 0.172 | 115.86 | 19.928 |
| mt46tpr010q | Ud | Tapa circular con bloqueo mediante tres pestañas y marco de fundición dúctil de 850 mm de diámetro exterior y 100 mm de altura, paso libre de 600 mm, para pozo, clase D-400 según UNE-EN 124. Tapa revestida con pintura bituminosa y marco provisto de junta de insonorización de polietileno y dispositivo antirrobo. (material) | 1 | 115 | 115.000 |
| mq04cag010a | h | Camión con grúa de hasta 6 t. (maquinaria) | 0.245 | 55.38 | 13.568 |
| mo041 | h | Oficial 1ª construcción de obra civil. (mano de obra) | 2.025 | 22.13 | 44.813 |
| mo087 | h | Ayudante construcción de obra civil. (mano de obra) | 1.013 | 21.02 | 21.293 |
| % | % | Costes directos complementarios | 2 % | 3303.807 | 66.076 |
|  |  | Costes directos |  |  | 3369.883 |

Residuos:
- colocación: mt10haf010ernu Hormigón HA-30/B/20/XC4+XA2, fabricado en central, con cemento SR; factor de residuo 0.00107473
- colocación: mt07ame010n Malla electrosoldada ME 20x20 Ø 8-8 B 500 T 6x2,20 UNE-EN 10080; factor de residuo 0.0121053
- colocación: mt10hmf010rRb Hormigón HM-30/B/20/X0+XA2, fabricado en central, con cemento SR; factor de residuo 0.00106641

## Recursos

**mt10haf010ernu** m³ Hormigón HA-30/B/20/XC4+XA2, fabricado en central, con cemento SR
Datos técnicos: Coste energético 2208.000 MJ; Emisión de CO2 253.000 kg; Código LER 17 01 01; Masa del elemento 2300 kg; Volumen 1.533333 m3

**mt07ame010n** m² Malla electrosoldada ME 20x20 Ø 8-8 B 500 T 6x2,20 UNE-EN 10080
Datos técnicos: Coste energético 35.290 MJ; Emisión de CO2 1.831 kg; Código LER 17 04 05; Masa del elemento 3.59 kg; Volumen 0.00171 m3

**mt11ras190a** Ud Pozo de bombeo, monobloque
Datos técnicos: Coste energético 16579.976 MJ; Emisión de CO2 744.192 kg
Residuos:
- embalaje: re150101 Envases de papel y cartón. (componente de residuo); rendimiento 1.584 kg; Código LER 15 01 01; Masa del elemento 1 kg; Volumen 0.001333 m3

**mt10hmf010rRb** m³ Hormigón HM-30/B/20/X0+XA2, fabricado en central, con cemento SR
Datos técnicos: Coste energético 2208.000 MJ; Emisión de CO2 253.000 kg; Código LER 17 01 01; Masa del elemento 2300 kg; Volumen 1.533333 m3

**mt46tpr010q** Ud Tapa circular con bloqueo mediante tres pestañas y marco de fundición dúctil de 850 mm de diámetro exterior y 100 mm de
Datos técnicos: Coste energético 1381.150 MJ; Emisión de CO2 86.132 kg
Residuos:
- embalaje: re150101 Envases de papel y cartón; rendimiento 0.074 kg
