# Pozo de registro

- Propiedad del archivo: CYPE Ingenieros S.A.
- Formato: FIEBDC-3/2016
- Programa: Generador de precios de la construcción. CYPE Ingenieros, S.A.
- Fecha: 22/03/2024
- Divisa: EUR
- Costes indirectos: 3 %
- IVA: 21 %

## U Urbanización interior de la parcela

### UA Alcantarillado

#### UAP Pozos de registro

**UAP010** Ud Pozo de registro.
Pozo de registro compuesto por fábrica de ladrillo cerámico macizo de 1 pie de espesor y elementos prefabricados de hormigón en masa, de 1,00 m de diámetro interior y de 1,6 m de altura útil interior, formado por: solera de 25 cm de espesor de hormigón armado HA-30/B/20/XC4+XA2 ligeramente armada con malla electrosoldada ME 20x20 Ø 8-8 B 500 T 6x2,20 UNE-EN 10080; arranque de pozo de 0,5 m de altura construido con fábrica de ladrillo cerámico macizo de 25x12x5 cm, recibido con mortero de cemento, industrial, M-5, de 1 cm de espesor, enfoscado y bruñido por el interior con mortero de cemento, industrial, con aditivo hidrófugo, M-15 formando aristas y esquinas a media caña para recibido de colectores, preparado con junta de goma para recibir posteriormente los anillos prefabricados de hormigón en masa de borde machihembrado; anillo prefabricado de hormigón en masa, con unión rígida machihembrada con junta de goma, según UNE-EN 1917, de 100 cm de diámetro interior y 50 cm de altura, resistencia a compresión mayor de 250 kg/cm²; cono asimétrico prefabricado de hormigón en masa, con unión rígida machihembrada con junta de goma, según UNE-EN 1917, de 100 a 60 cm de diámetro interior y 60 cm de altura, resistencia a compresión mayor de 250 kg/cm² y losa alrededor de la boca del cono de 150x150 cm y 20 cm de espesor de hormigón en masa HM-30/B/20/X0+XA2; con cierre de tapa circular con bloqueo y marco de fundición clase D-400 según UNE-EN 124, instalado en calzadas de calles, incluyendo las peatonales, o zonas de aparcamiento para todo tipo de vehículos. Incluso hormigón en masa HM-30/B/20/X0+XA2 para formación de canal en el fondo del pozo, mortero para sellado de juntas y lubricante para montaje.
Criterio de valoración económica: El precio incluye los equipos y la maquinaria necesarios para el desplazamiento y la disposición en obra de los elementos, pero no incluye la excavación ni el relleno del trasdós.
Incluye: Replanteo. Colocación de la malla electrosoldada. Vertido y compactación del hormigón en formación de solera. Formación del arranque de fábrica. Enfoscado y bruñido por el interior con mortero de cemento, redondeando ángulos. Montaje. Formación del canal en el fondo del pozo. Conexionado de los colectores al pozo. Sellado de juntas. Colocación de los pates. Vertido y compactación del hormigón para formación de la losa alrededor de la boca del cono. Colocación de marco, tapa de registro y accesorios. Comprobación de su correcto funcionamiento. Realización de pruebas de servicio.
Criterio de medición de proyecto: Número de unidades previstas, según documentación gráfica de Proyecto.
Criterio de medición de obra: Se medirá el número de unidades realmente ejecutadas según especificaciones de Proyecto.

| Código | Ud | Descripción | Rendimiento | Precio | Importe |
|---|---|---|---|---|---|
| mt10haf010ernu | m³ | Hormigón HA-30/B/20/XC4+XA2, fabricado en central, con cemento SR. (material) | 0.675 | 115 | 77.625 |
| mt07ame010n | m² | Malla electrosoldada ME 20x20 Ø 8-8 B 500 T 6x2,20 UNE-EN 10080. (material) | 2.25 | 6.7 | 15.075 |
| mt10hmf010rRb | m³ | Hormigón HM-30/B/20/X0+XA2, fabricado en central, con cemento SR. (material) | 0.466 | 115.86 | 53.991 |
| mt04lma010b | Ud | Ladrillo cerámico macizo de elaboración mecánica, para revestir, 25x12x5 cm, para uso en fábrica protegida (pieza P), densidad 2300 kg/m³, según UNE-EN 771-1. (material) | 220 | 0.51 | 112.200 |
| mt08aaa010a | m³ | Agua. (material) | 0.081 | 1.5 | 0.122 |
| mt09mif010ca | t | Mortero industrial para albañilería, de cemento, color gris, categoría M-5 (resistencia a compresión 5 N/mm²), suministrado en sacos, según UNE-EN 998-2. (material) | 0.331 | 53.48 | 17.702 |
| mt09mif010la | t | Mortero industrial para albañilería, de cemento, color gris, con aditivo hidrófugo, categoría M-15 (resistencia a compresión 15 N/mm²), suministrado en sacos, según UNE-EN 998-2. (material) | 0.118 | 73.55 | 8.679 |
| mt46phm010b | Ud | Anillo prefabricado de hormigón en masa, con unión rígida machihembrada con junta de goma, según UNE-EN 1917, de 100 cm de diámetro interior y 50 cm de altura, resistencia a compresión mayor de 250 kg/cm², para formación de pozo de registro. (material) | 1 | 39.59 | 39.590 |
| mt46phm020b | Ud | Cono asimétrico prefabricado de hormigón en masa, con unión rígida machihembrada con junta de goma, según UNE-EN 1917, de 100 a 60 cm de diámetro interior y 60 cm de altura, resistencia a compresión mayor de 250 kg/cm², para formación de pozo de registro. (material) | 1 | 55.92 | 55.920 |
| mt46thb110b | kg | Lubricante para unión con junta elástica, en pozos de registro prefabricados. (material) | 0.007 | 2.81 | 0.020 |
| mt46tpr010q | Ud | Tapa circular con bloqueo mediante tres pestañas y marco de fundición dúctil de 850 mm de diámetro exterior y 100 mm de altura, paso libre de 600 mm, para pozo, clase D-400 según UNE-EN 124. Tapa revestida con pintura bituminosa y marco provisto de junta de insonorización de polietileno y dispositivo antirrobo. (material) | 1 | 115 | 115.000 |
| mt46phm050 | Ud | Pate de polipropileno conformado en U, para pozo, de 330x160 mm, sección transversal de D=25 mm, según UNE-EN 1917. (material) | 4 | 4.65 | 18.600 |
| mq04cag010a | h | Camión con grúa de hasta 6 t. (maquinaria) | 0.2 | 55.38 | 11.076 |
| mo041 | h | Oficial 1ª construcción de obra civil. (mano de obra) | 6.44 | 22.13 | 142.517 |
| mo087 | h | Ayudante construcción de obra civil. (mano de obra) | 4.414 | 21.02 | 92.782 |
| % | % | Costes directos complementarios | 2 % | 760.899 | 15.218 |
|  |  | Costes directos |  |  | 776.117 |

Residuos:
- colocación: mt10haf010ernu Hormigón HA-30/B/20/XC4+XA2, fabricado en central, con cemento SR; factor de residuo 0.00107473
- colocación: mt07ame010n Malla electrosoldada ME 20x20 Ø 8-8 B 500 T 6x2,20 UNE-EN 10080; factor de residuo 0.0121053
- colocación: mt10hmf010rRb Hormigón HM-30/B/20/X0+XA2, fabricado en central, con cemento SR; factor de residuo 0.00106641
- colocación: mt04lma010b; factor de residuo 0.021
- colocación: mt09mif010ca; factor de residuo 0.0189
- colocación: mt09mif010la; factor de residuo 0.00678461
- colocación: mt46phm010b; factor de residuo 0.0083
- colocación: mt46phm020b; factor de residuo 0.0083

## Recursos

**mt10haf010ernu** m³ Hormigón HA-30/B/20/XC4+XA2, fabricado en central, con cemento SR
Datos técnicos: Coste energético 2208.000 MJ; Emisión de CO2 253.000 kg; Código LER 17 01 01; Masa del elemento 2300 kg; Volumen 1.533333 m3

**mt07ame010n** m² Malla electrosoldada ME 20x20 Ø 8-8 B 500 T 6x2,20 UNE-EN 10080
Datos técnicos: Coste energético 35.290 MJ; Emisión de CO2 1.831 kg; Código LER 17 04 05; Masa del elemento 3.59 kg; Volumen 0.00171 m3

**mt10hmf010rRb** m³ Hormigón HM-30/B/20/X0+XA2, fabricado en central, con cemento SR
Datos técnicos: Coste energético 2208.000 MJ; Emisión de CO2 253.000 kg; Código LER 17 01 01; Masa del elemento 2300 kg; Volumen 1.533333 m3

**mt04lma010b** Ud Ladrillo cerámico macizo de elaboración mecánica
Datos técnicos: Coste energético 9.765 MJ; Emisión de CO2 0.578 kg; Código LER 17 01 02; Masa del elemento 2.52 kg; Volumen 0.002016 m3
Residuos:
- embalaje: re170201 Madera. (componente de residuo); rendimiento 0.017 kg; Código LER 17 02 01; Masa del elemento 1 kg; Volumen 0.000909 m3
- embalaje: re170203 Plástico. (componente de residuo); rendimiento 0.001 kg; Código LER 17 02 03; Masa del elemento 1 kg; Volumen 0.001667 m3

**mt08aaa010a** m³ Agua
Datos técnicos: Coste energético 60.000 MJ; Emisión de CO2 30.000 kg

**mt09mif010ca** t Mortero industrial para albañilería
Datos técnicos: Coste energético 2050.870 MJ; Emisión de CO2 177.583 kg; Código LER 17 01 01; Masa del elemento 1000 kg; Volumen 0.666667 m3
Residuos:
- embalaje: re150101 Envases de papel y cartón. (componente de residuo); rendimiento 8.571 kg; Código LER 15 01 01; Masa del elemento 1 kg; Volumen 0.001333 m3
- embalaje: re170201 Madera; rendimiento 0.463 kg
- embalaje: re170203 Plástico; rendimiento 0.241 kg

**mt09mif010la** t Mortero industrial para albañilería
Datos técnicos: Coste energético 2099.395 MJ; Emisión de CO2 181.985 kg; Código LER 17 01 01; Masa del elemento 1000 kg; Volumen 0.666667 m3
Residuos:
- embalaje: re150101 Envases de papel y cartón; rendimiento 14.066 kg
- embalaje: re170201 Madera; rendimiento 0.757 kg
- embalaje: re170203 Plástico; rendimiento 0.299 kg

**mt46phm010b** Ud Anillo prefabricado de hormigón en masa
Datos técnicos: Coste energético 347.314 MJ; Emisión de CO2 45.232 kg; Código LER 17 01 01; Masa del elemento 348 kg; Volumen 0.232 m3
Residuos:
- embalaje: re170201 Madera; rendimiento 0.017 kg
- embalaje: re170203 Plástico; rendimiento 0.005 kg

**mt46phm020b** Ud Cono asimétrico prefabricado de hormigón en masa
Datos técnicos: Coste energético 461.164 MJ; Emisión de CO2 60.182 kg; Código LER 17 01 01; Masa del elemento 463 kg; Volumen 0.308667 m3
Residuos:
- embalaje: re170201 Madera; rendimiento 0.017 kg
- embalaje: re170203 Plástico; rendimiento 0.005 kg

**mt46tpr010q** Ud Tapa circular con bloqueo mediante tres pestañas y marco de fundición dúctil de 850 mm de diámetro exterior y 100 mm de
Datos técnicos: Coste energético 1381.150 MJ; Emisión de CO2 86.132 kg
Residuos:
- embalaje: re150101 Envases de papel y cartón; rendimiento 0.074 kg

**mt46phm050** Ud Pate de polipropileno conformado en U, para pozo, de 330x160 mm, sección transversal de D=25 mm, según UNE-EN 1917
Datos técnicos: Coste energético 14.190 MJ; Emisión de CO2 0.650 kg
Residuos:
- embalaje: re150101 Envases de papel y cartón; rendimiento 0.076 kg
