# Filtro de aguas pluviales, en arqueta

- Propiedad del archivo: CYPE Ingenieros S.A.
- Formato: FIEBDC-3/2016
- Programa: Generador de precios de la construcción. CYPE Ingenieros, S.A.
- Fecha: 22/03/2024
- Divisa: EUR
- Costes indirectos: 3 %
- IVA: 21 %

## U Urbanización interior de la parcela

### UG Acumulación y gestión de aguas pluviales

#### UGF Filtros

**UGF020** Ud Filtro de aguas pluviales, en arqueta.
Filtro de aguas pluviales autolimpiable con malla de acero inoxidable de 0,35 mm de luz, para instalar en arqueta de paso registrable de 550 mm de diámetro nominal y 0,58 a 1,05 m de altura nominal, con boca de 450 mm de diámetro nominal, una entrada y dos salidas, de 110 mm de diámetro.
Criterio de valoración económica: El precio no incluye la excavación ni el relleno del trasdós.
Incluye: Replanteo. Conexionado.
Criterio de medición de proyecto: Número de unidades previstas, según documentación gráfica de Proyecto.
Criterio de medición de obra: Se medirá el número de unidades realmente ejecutadas según especificaciones de Proyecto.

| Código | Ud | Descripción | Rendimiento | Precio | Importe |
|---|---|---|---|---|---|
| mt36fpg020a | Ud | Filtro de aguas pluviales autolimpiable con malla de acero inoxidable de 0,35 mm de luz, para instalar en arqueta de paso registrable de 550 mm de diámetro nominal y 0,58 a 1,05 m de altura nominal, con boca de 450 mm de diámetro nominal, una entrada y dos salidas, de 110 mm de diámetro. (material) | 1 | 390 | 390.000 |
| mo008 | h | Oficial 1ª fontanero. (mano de obra) | 0.25 | 22.74 | 5.685 |
| mo107 | h | Ayudante fontanero. (mano de obra) | 0.25 | 20.98 | 5.245 |
| % | % | Costes directos complementarios | 2 % | 400.930 | 8.019 |
|  |  | Costes directos |  |  | 408.949 |

## Recursos

**mt36fpg020a** Ud Filtro de aguas pluviales autolimpiable con malla de acero inoxidable de 0,35 mm de luz
Datos técnicos: Coste energético 20.572 MJ; Emisión de CO2 1.440 kg
Residuos:
- embalaje: re150101 Envases de papel y cartón. (componente de residuo); rendimiento 0.086 kg; Código LER 15 01 01; Masa del elemento 1 kg; Volumen 0.001333 m3
