# Papelera portátil metálica

- Propiedad del archivo: CYPE Ingenieros S.A.
- Formato: FIEBDC-3/2016
- Programa: Generador de precios de la construcción. CYPE Ingenieros, S.A.
- Fecha: 22/03/2024
- Divisa: EUR
- Costes indirectos: 3 %
- IVA: 21 %

## U Urbanización interior de la parcela

### UM Mobiliario urbano

#### UME Papeleras

**UME015** Ud Papelera portátil metálica.
Papelera con boca superior cuadrada extraíble, de acero inoxidable AISI 304 acabado satinado de 0,8 mm de espesor, de 700 mm de altura, 236 mm de anchura y 236 mm de profundidad, de 40 litros de capacidad, peso 4,995 kg.
Criterio de medición de proyecto: Número de unidades previstas, según documentación gráfica de Proyecto.
Criterio de medición de obra: Se medirá el número de unidades realmente ejecutadas según especificaciones de Proyecto.

| Código | Ud | Descripción | Rendimiento | Precio | Importe |
|---|---|---|---|---|---|
| mt52pap140a | Ud | Papelera con boca superior cuadrada extraíble, de acero inoxidable AISI 304 acabado satinado de 0,8 mm de espesor, de 700 mm de altura, 236 mm de anchura y 236 mm de profundidad, de 40 litros de capacidad, peso 4,995 kg. (material) | 1 | 123.49 | 123.490 |
| mo041 | h | Oficial 1ª construcción de obra civil. (mano de obra) | 0.05 | 22.13 | 1.107 |
| % | % | Costes directos complementarios | 2 % | 124.597 | 2.492 |
|  |  | Costes directos |  |  | 127.089 |

## Recursos

**mt52pap140a** Ud Papelera con boca superior cuadrada extraíble
Datos técnicos: Coste energético 239.798 MJ; Emisión de CO2 38.012 kg
Residuos:
- embalaje: re150101 Envases de papel y cartón. (componente de residuo); rendimiento 3.585 kg; Código LER 15 01 01; Masa del elemento 1 kg; Volumen 0.001333 m3
