# Protección sobre muro

- Propiedad del archivo: CYPE Ingenieros S.A.
- Formato: FIEBDC-3/2016
- Programa: Generador de precios de la construcción. CYPE Ingenieros, S.A.
- Fecha: 22/03/2024
- Divisa: EUR
- Costes indirectos: 3 %
- IVA: 21 %

## U Urbanización interior de la parcela

### UM Mobiliario urbano

#### UMQ Protecciones peatonales

**UMQ070** Ud Protección sobre muro.
Cuerpo de barandilla de acero laminado en caliente, de 954x320 mm, realizado con pletina de 30x4 mm formando zigzag, con pasamanos superior macizo, remate inferior de tubo de 20x2 mm y remates laterales de pletina de 50x6 mm, con acabado en color verde con textura férrea, y pies de anclaje incorporados previstos para atornillar. Protección del conjunto mediante galvanizado en caliente de gran resistencia antioxidante; tratamiento de desengrase y fosfatado; lacado al horno con poliéster ferrotexturado. Máxima adherencia del revestimiento exterior. Totalmente montada en obra.
Incluye: Replanteo de alineaciones y niveles. Colocación y fijación de las piezas.
Criterio de medición de proyecto: Número de unidades previstas, según documentación gráfica de Proyecto.
Criterio de medición de obra: Se medirá el número de unidades realmente ejecutadas según especificaciones de Proyecto.

| Código | Ud | Descripción | Rendimiento | Precio | Importe |
|---|---|---|---|---|---|
| mt52mug675aa | Ud | Cuerpo de barandilla de acero laminado en caliente, de 954x320 mm, realizado con pletina de 30x4 mm formando zigzag, con pasamanos superior macizo, remate inferior de tubo de 20x2 mm y remates laterales de pletina de 50x6 mm, con acabado en color verde con textura férrea, con pies de anclaje incluidos en el mismo cuerpo. (material) | 1 | 123.88 | 123.880 |
| mo041 | h | Oficial 1ª construcción de obra civil. (mano de obra) | 2.385 | 22.13 | 52.780 |
| mo087 | h | Ayudante construcción de obra civil. (mano de obra) | 2.385 | 21.02 | 50.133 |
| % | % | Costes directos complementarios | 2 % | 226.793 | 4.536 |
|  |  | Costes directos |  |  | 231.329 |
