# Equipo automático de cloración

- Propiedad del archivo: CYPE Ingenieros S.A.
- Formato: FIEBDC-3/2016
- Programa: Generador de precios de la construcción. CYPE Ingenieros, S.A.
- Fecha: 22/03/2024
- Divisa: EUR
- Costes indirectos: 3 %
- IVA: 21 %

## U Urbanización interior de la parcela

### UP Piscinas

#### UPC Equipos de control y cloración

**UPC010** Ud Equipo automático de cloración.
Equipo automático de clorado y sulfatado de agua con bomba dosificadora electrónica. Incluso regulador de cloro y PH, depósito de polietileno y tuberías de conexión.
Incluye: Colocación y fijación del equipo. Colocación y fijación de accesorios y piezas especiales. Comprobación del correcto funcionamiento de la instalación.
Criterio de medición de proyecto: Número de unidades previstas, según documentación gráfica de Proyecto.
Criterio de medición de obra: Se medirá el número de unidades realmente ejecutadas según especificaciones de Proyecto.

| Código | Ud | Descripción | Rendimiento | Precio | Importe |
|---|---|---|---|---|---|
| mt47pec010 | Ud | Regulador de cloro-pH. (material) | 1 | 2227.26 | 2227.260 |
| mt47pec020 | Ud | Bomba dosificadora electrónica de sulfato de alúmina, incluso accesorios. (material) | 1 | 1070.47 | 1070.470 |
| mt47pec030 | Ud | Depósito de polietileno de 200 litros. (material) | 1 | 88.51 | 88.510 |
| mt47pec040 | Ud | Tubos, accesorios y material auxiliar. (material) | 1 | 68.52 | 68.520 |
| mo008 | h | Oficial 1ª fontanero. (mano de obra) | 1.8 | 22.74 | 40.932 |
| mo107 | h | Ayudante fontanero. (mano de obra) | 1.8 | 20.98 | 37.764 |
| % | % | Costes directos complementarios | 2 % | 3533.456 | 70.669 |
|  |  | Costes directos |  |  | 3604.125 |

## Recursos

**mt47pec020** Ud Bomba dosificadora electrónica de sulfato de alúmina, incluso accesorios
Datos técnicos: Coste energético 0.860 MJ; Emisión de CO2 1.354 kg
Residuos:
- embalaje: re150101 Envases de papel y cartón. (componente de residuo); rendimiento 1.593 kg; Código LER 15 01 01; Masa del elemento 1 kg; Volumen 0.001333 m3
