# Filtro

- Propiedad del archivo: CYPE Ingenieros S.A.
- Formato: FIEBDC-3/2016
- Programa: Generador de precios de la construcción. CYPE Ingenieros, S.A.
- Fecha: 22/03/2024
- Divisa: EUR
- Costes indirectos: 3 %
- IVA: 21 %

## U Urbanización interior de la parcela

### UP Piscinas

#### UPD Equipos de depuración

**UPD030** Ud Filtro.
Filtro de fibra de vidrio reforzada con resina de poliéster, de 500 mm de diámetro, con dos salidas de 1 1/2", caudal de 9,5 m³/h y presión máxima de trabajo de 2,5 bar. Incluso tapa de poliéster.
Incluye: Colocación. Conexionado y comprobación de su correcto funcionamiento.
Criterio de medición de proyecto: Número de unidades previstas, según documentación gráfica de Proyecto.
Criterio de medición de obra: Se medirá el número de unidades realmente ejecutadas según especificaciones de Proyecto.

| Código | Ud | Descripción | Rendimiento | Precio | Importe |
|---|---|---|---|---|---|
| mt47ped110a | Ud | Filtro de fibra de vidrio reforzada con resina de poliéster, de 500 mm de diámetro, con dos salidas de 1 1/2", caudal de 9,5 m³/h y presión máxima de trabajo de 2,5 bar, incluso tapa de poliéster. (material) | 1 | 950.6 | 950.600 |
| mo008 | h | Oficial 1ª fontanero. (mano de obra) | 1.56 | 22.74 | 35.474 |
| mo107 | h | Ayudante fontanero. (mano de obra) | 1.56 | 20.98 | 32.729 |
| % | % | Costes directos complementarios | 2 % | 1018.803 | 20.376 |
|  |  | Costes directos |  |  | 1039.179 |

## Recursos

**mt47ped110a** Ud Filtro de fibra de vidrio reforzada con resina de poliéster
Datos técnicos: Coste energético 717.945 MJ; Emisión de CO2 33.476 kg
Residuos:
- embalaje: re150101 Envases de papel y cartón. (componente de residuo); rendimiento 1.584 kg; Código LER 15 01 01; Masa del elemento 1 kg; Volumen 0.001333 m3
