# Borde de piscina

- Propiedad del archivo: CYPE Ingenieros S.A.
- Formato: FIEBDC-3/2016
- Programa: Generador de precios de la construcción. CYPE Ingenieros, S.A.
- Fecha: 22/03/2024
- Divisa: EUR
- Costes indirectos: 3 %
- IVA: 21 %

## U Urbanización interior de la parcela

### UP Piscinas

#### UPR Remates prefabricados

**UPR010** m Borde de piscina.
Formación de borde de piscina con piezas prefabricadas de hormigón, antideslizantes, de 40x100 cm, color blanco, acabado cepillado, recibido con mortero de cemento, industrial, M-5. Incluso tratamiento de juntas, montaje, colocación y recibido.
Incluye: Replanteo de las piezas. Colocación con mortero de las piezas alineadas, con una ligera pendiente hacia el exterior. Relleno de juntas y limpieza de las piezas.
Criterio de medición de proyecto: Longitud medida según documentación gráfica de Proyecto.
Criterio de medición de obra: Se medirá la longitud realmente ejecutada según especificaciones de Proyecto.

| Código | Ud | Descripción | Rendimiento | Precio | Importe |
|---|---|---|---|---|---|
| mt47prp050a | m | Piezas prefabricadas de hormigón, antideslizantes, de 40x100 cm, color blanco, acabado cepillado, para borde de piscina. (material) | 1.05 | 56.4 | 59.220 |
| mt08aaa010a | m³ | Agua. (material) | 0.006 | 1.5 | 0.009 |
| mt09mif010ca | t | Mortero industrial para albañilería, de cemento, color gris, categoría M-5 (resistencia a compresión 5 N/mm²), suministrado en sacos, según UNE-EN 998-2. (material) | 0.028 | 53.48 | 1.497 |
| mt09moe030 | m³ | Mortero especial extrafino. (material) | 0.001 | 123.5 | 0.124 |
| mo041 | h | Oficial 1ª construcción de obra civil. (mano de obra) | 0.22 | 22.13 | 4.869 |
| mo087 | h | Ayudante construcción de obra civil. (mano de obra) | 0.185 | 21.02 | 3.889 |
| % | % | Costes directos complementarios | 2 % | 69.608 | 1.392 |
|  |  | Costes directos |  |  | 71.000 |

Residuos:
- colocación: mt47prp050a Piezas prefabricadas de hormigón, antideslizantes, de 40x100 cm, color blanco, acabado cepillado, para borde de piscina; factor de residuo 0.0083
- colocación: mt09mif010ca; factor de residuo 0.0189
- colocación: mt09moe030 Mortero especial extrafino; factor de residuo 0.0036

## Recursos

**mt47prp050a** m Piezas prefabricadas de hormigón, antideslizantes, de 40x100 cm, color blanco, acabado cepillado, para borde de piscina
Datos técnicos: Coste energético 5.923 MJ; Emisión de CO2 5.309 kg; Código LER 17 01 01; Masa del elemento 34 kg; Volumen 0.022667 m3
Residuos:
- embalaje: re170201 Madera. (componente de residuo); rendimiento 0.004 kg; Código LER 17 02 01; Masa del elemento 1 kg; Volumen 0.000909 m3
- embalaje: re170203 Plástico. (componente de residuo); rendimiento 0.045 kg; Código LER 17 02 03; Masa del elemento 1 kg; Volumen 0.001667 m3

**mt08aaa010a** m³ Agua
Datos técnicos: Coste energético 60.000 MJ; Emisión de CO2 30.000 kg

**mt09mif010ca** t Mortero industrial para albañilería
Datos técnicos: Coste energético 2050.870 MJ; Emisión de CO2 177.583 kg; Código LER 17 01 01; Masa del elemento 1000 kg; Volumen 0.666667 m3
Residuos:
- embalaje: re150101 Envases de papel y cartón. (componente de residuo); rendimiento 8.571 kg; Código LER 15 01 01; Masa del elemento 1 kg; Volumen 0.001333 m3
- embalaje: re170201 Madera; rendimiento 0.463 kg
- embalaje: re170203 Plástico; rendimiento 0.241 kg

**mt09moe030** m³ Mortero especial extrafino
Datos técnicos: Coste energético 3724.000 MJ; Emisión de CO2 323.000 kg; Código LER 17 01 01; Masa del elemento 1900 kg; Volumen 1.266667 m3
