# Estación depuradora biológica

- Propiedad del archivo: CYPE Ingenieros S.A.
- Formato: FIEBDC-3/2016
- Programa: Generador de precios de la construcción. CYPE Ingenieros, S.A.
- Fecha: 21/05/2024
- Divisa: EUR
- Costes indirectos: 3 %
- IVA: 21 %

## U Urbanización interior de la parcela

### US Depuración de aguas residuales domésticas

#### USE Estaciones depuradoras

**USE012** Ud Estación depuradora biológica.
Estación depuradora biológica de aguas residuales, tecnología VFL, capacidad para 20 a 50 usuarios (H.E.), carga media de materia orgánica contaminante (DBO5) de 3 kg/día y caudal máximo de agua depurada de 7500 litros/día, equipada con un reactor biológico tipo AT y dos compresores. Totalmente instalada y en funcionamiento, sin incluir la excavación, la nivelación ni el relleno del trasdós.
Incluye: Replanteo. Colocación de la estación depuradora. Conexionado con las redes de conducción de agua, de salubridad y eléctrica. Puesta en marcha.
Criterio de medición de proyecto: Número de unidades previstas, según documentación gráfica de Proyecto.
Criterio de medición de obra: Se medirá el número de unidades realmente ejecutadas según especificaciones de Proyecto.

| Código | Ud | Descripción | Rendimiento | Precio | Importe |
|---|---|---|---|---|---|
| mt46edb010i | Ud | Estación depuradora biológica de aguas residuales, tecnología VFL, capacidad para 20 a 50 usuarios (H.E.), carga media de materia orgánica contaminante (DBO5) de 3 kg/día y caudal máximo de agua depurada de 7500 litros/día, equipada con un reactor biológico tipo AT y dos compresores, según UNE-EN 12566-3. (material) | 1 | 20370 | 20370.000 |
| mq04cag010a | h | Camión con grúa de hasta 6 t. (maquinaria) | 0.5 | 55.38 | 27.690 |
| mo008 | h | Oficial 1ª fontanero. (mano de obra) | 6 | 22.74 | 136.440 |
| mo107 | h | Ayudante fontanero. (mano de obra) | 6 | 20.98 | 125.880 |
| mo003 | h | Oficial 1ª electricista. (mano de obra) | 2 | 22.74 | 45.480 |
| mo102 | h | Ayudante electricista. (mano de obra) | 2 | 20.98 | 41.960 |
| % | % | Costes directos complementarios | 2 % | 20747.450 | 414.949 |
|  |  | Costes directos |  |  | 21162.399 |

## Recursos

**mt46edb010i** Ud Estación depuradora biológica de aguas residuales
Datos técnicos: Coste energético 104835.646 MJ; Emisión de CO2 3717.973 kg
Residuos:
- embalaje: re150101 Envases de papel y cartón. (componente de residuo); rendimiento 0.086 kg; Código LER 15 01 01; Masa del elemento 1 kg; Volumen 0.001333 m3
