# Estación depuradora biológica

- Propiedad del archivo: CYPE Ingenieros S.A.
- Formato: FIEBDC-3/2016
- Programa: Generador de precios de la construcción. CYPE Ingenieros, S.A.
- Fecha: 21/05/2024
- Divisa: EUR
- Costes indirectos: 3 %
- IVA: 21 %

## U Urbanización interior de la parcela

### US Depuración de aguas residuales domésticas

#### USE Estaciones depuradoras

**USE012** Ud Estación depuradora biológica.
Estación depuradora biológica de aguas residuales, tecnología VFL, capacidad para 3 a 8 usuarios (H.E.), carga media de materia orgánica contaminante (DBO5) de 0,48 kg/día y caudal máximo de agua depurada de 1200 litros/día, equipada con un reactor biológico tipo AT y un compresor. Totalmente instalada y en funcionamiento, sin incluir la excavación, la nivelación ni el relleno del trasdós.
Incluye: Replanteo. Colocación de la estación depuradora. Conexionado con las redes de conducción de agua, de salubridad y eléctrica. Puesta en marcha.
Criterio de medición de proyecto: Número de unidades previstas, según documentación gráfica de Proyecto.
Criterio de medición de obra: Se medirá el número de unidades realmente ejecutadas según especificaciones de Proyecto.

| Código | Ud | Descripción | Rendimiento | Precio | Importe |
|---|---|---|---|---|---|
| mt46edb010c | Ud | Estación depuradora biológica de aguas residuales, tecnología VFL, capacidad para 3 a 8 usuarios (H.E.), carga media de materia orgánica contaminante (DBO5) de 0,48 kg/día y caudal máximo de agua depurada de 1200 litros/día, equipada con un reactor biológico tipo AT y un compresor, según UNE-EN 12566-3. (material) | 1 | 4801.5 | 4801.500 |
| mo008 | h | Oficial 1ª fontanero. (mano de obra) | 3 | 22.74 | 68.220 |
| mo107 | h | Ayudante fontanero. (mano de obra) | 3 | 20.98 | 62.940 |
| mo003 | h | Oficial 1ª electricista. (mano de obra) | 2 | 22.74 | 45.480 |
| mo102 | h | Ayudante electricista. (mano de obra) | 2 | 20.98 | 41.960 |
| % | % | Costes directos complementarios | 2 % | 5020.100 | 100.402 |
|  |  | Costes directos |  |  | 5120.502 |

## Recursos

**mt46edb010c** Ud Estación depuradora biológica de aguas residuales
Datos técnicos: Coste energético 29052.526 MJ; Emisión de CO2 1030.393 kg
Residuos:
- embalaje: re150101 Envases de papel y cartón. (componente de residuo); rendimiento 0.086 kg; Código LER 15 01 01; Masa del elemento 1 kg; Volumen 0.001333 m3
