# Filtro biológico aeróbico de polietileno de alta densidad (PEAD/HDPE)

- Propiedad del archivo: CYPE Ingenieros S.A.
- Formato: FIEBDC-3/2016
- Programa: Generador de precios de la construcción. CYPE Ingenieros, S.A.
- Fecha: 21/05/2024
- Divisa: EUR
- Costes indirectos: 3 %
- IVA: 21 %

## U Urbanización interior de la parcela

### US Depuración de aguas residuales domésticas

#### USS Fosas sépticas y filtros

**USS030** Ud Filtro biológico aeróbico de polietileno de alta densidad (PEAD/HDPE).
Filtro biológico aeróbico, de polietileno de alta densidad (PEAD/HDPE), de 10000 litros, de 2400 mm de diámetro y 2870 mm de altura, para 110 usuarios (H.E.), con boca de entrada y boca de salida de 160 mm de diámetro.
Incluye: Replanteo. Colocación y conexionado del filtro biológico aeróbico. Comprobación de su correcto funcionamiento.
Criterio de medición de proyecto: Número de unidades previstas, según documentación gráfica de Proyecto.
Criterio de medición de obra: Se medirá el número de unidades realmente ejecutadas según especificaciones de Proyecto.

| Código | Ud | Descripción | Rendimiento | Precio | Importe |
|---|---|---|---|---|---|
| mt46fbp100f | Ud | Filtro biológico aeróbico, de polietileno de alta densidad (PEAD/HDPE), de 10000 litros, de 2400 mm de diámetro y 2870 mm de altura, para 110 usuarios (H.E.), con boca de entrada y boca de salida de 160 mm de diámetro, para tratamiento secundario de aguas residuales. (material) | 1 | 10670.24 | 10670.240 |
| mo008 | h | Oficial 1ª fontanero. (mano de obra) | 2.92 | 22.74 | 66.401 |
| mo107 | h | Ayudante fontanero. (mano de obra) | 2.92 | 20.98 | 61.262 |
| % | % | Costes directos complementarios | 2 % | 10797.903 | 215.958 |
|  |  | Costes directos |  |  | 11013.861 |

## Recursos

**mt46fbp100f** Ud Filtro biológico aeróbico
Datos técnicos: Coste energético 67149.646 MJ; Emisión de CO2 2381.473 kg
Residuos:
- embalaje: re150101 Envases de papel y cartón. (componente de residuo); rendimiento 0.086 kg; Código LER 15 01 01; Masa del elemento 1 kg; Volumen 0.001333 m3
